# Reparação de caixilharia exterior

- Propriedade do ficheiro: CYPE INGENIEROS, S.A.
- Formato: FIEBDC-3/2002
- Âmbito geográfico: Moçambique
- Moeda: MZN
- Custos indirectos: 3.00 %
- IVA: 17.00 %

## L Vãos

### LZ Reparações

#### LZC Em caixilharia

**LZC010** m² Reparação de caixilharia exterior.
Reparação de caixilharia exterior de madeira "in situ", com um grau de deterioração médio, através da correcção de desenquadramentos e substituição de ferragens deterioradas. Incluindo reposição de revestimentos e pinturas dos paramentos situados em zonas adjacentes à intervenção.
Inclui: Correcção de desenquadramentos. Substituição das ferragens deterioradas.
Critério de medição de projecto: Superfície medida segundo documentação gráfica de Projecto, incluindo os pré-aros.
Critério de medição de obra: Medir-se-á a superfície realmente executada segundo especificações de Projecto.

| Código | Un | Descrição | Rendimento | Preço | Importância |
|---|---|---|---|---|---|
| mo018 | h | Oficial de 1ª serralheiro. (mão de obra) | 1.539 | 136.12 | 209.49 |
| mo059 | h | Ajudante de serralheiro. (mão de obra) | 1.539 | 100.63 | 154.87 |
| % | % | Custos directos complementares | 2 % | 364.36 | 7.29 |
|  |  | Custos directos |  |  | 371.65 |
