# Isolamento sonoro para silenciador de células, com painéis de lã mineral

- Propriedade do ficheiro: CYPE INGENIEROS, S.A.
- Formato: FIEBDC-3/2002
- Âmbito geográfico: Moçambique
- Moeda: MZN
- Custos indirectos: 3.00 %
- IVA: 17.00 %

## N Isolamentos e impermeabilizações

### NB Isolamentos sonoros

#### NBQ Maquinaria e equipamentos industriais

**NBQ010** m² Isolamento sonoro para silenciador de células, com painéis de lã mineral.
Isolamento sonoro formado por painel semi-rígido de lã de rocha, de 50 mm de espessura, revestido numa das suas faces com um véu mineral preto, resistência térmica 1,16 m²°C/W, condutibilidade térmica 0,043 W/(m°C), densidade 40 kg/m³, calor específico 840 J/kgK, coeficiente de absorção sonora médio 0,8 para uma frequência de 500 Hz e factor de resistência à difusão do vapor de água 1,3, colocado no interior das células do silenciador para condutas rectangulares.
Inclui: Preparação da superfície. Colocação do painel.
Critério de medição de projecto: Superfície medida segundo documentação gráfica de Projecto.
Critério de medição de obra: Medir-se-á a superfície realmente executada segundo especificações de Projecto.

| Código | Un | Descrição | Rendimento | Preço | Importância |
|---|---|---|---|---|---|
| mt16lri060fc | m² | Painel semi-rígido de lã de rocha, segundo EN 13162, revestido numa das suas faces com um véu mineral preto, de 50 mm de espessura, condutibilidade térmica 0,043 W/(m°C), densidade 40 kg/m³, coeficiente de absorção sonora médio 0,8 para uma frequência de 500 Hz e Euroclasse A1 de reacção ao fogo segundo NP EN 13501-1. (material) | 1.100 | 1410.17 | 1551.19 |
| mo054 | h | Oficial de 1ª montador de isolamentos. (mão de obra) | 0.183 | 136.52 | 24.98 |
| mo101 | h | Ajudante de montador de isolamentos. (mão de obra) | 0.183 | 99.31 | 18.17 |
| % | % | Custos directos complementares | 2 % | 1594.34 | 31.89 |
|  |  | Custos directos |  |  | 1626.23 |
