# Isolamento sonoro a sons de condução aérea entre placas, em tecto falso de placas, com lâminas viscoelásticas

- Propriedade do ficheiro: CYPE INGENIEROS, S.A.
- Formato: FIEBDC-3/2002
- Âmbito geográfico: Moçambique
- Moeda: MZN
- Custos indirectos: 3.00 %
- IVA: 17.00 %

## N Isolamentos e impermeabilizações

### NB Isolamentos sonoros

#### NBT Tectos falsos

**NBT050** m² Isolamento sonoro a sons de condução aérea entre placas, em tecto falso de placas, com lâminas viscoelásticas.
Isolamento sonoro a sons de condução aérea entre placas, em tecto falso de placas, com lâmina viscoelástica de alta densidade, de 2 mm de espessura, aderida entre as placas com adesivo à base de borracha sintética.
Critérios considerados na determinação do preço da unidade de obra: O preço não inclui o tecto falso.
Inclui: Limpeza e preparação da superfície suporte. Corte do isolamento. Colocação do isolamento na placa já montada.
Critério de medição de projecto: Superfície medida segundo documentação gráfica de Projecto.
Critério de medição de obra: Medir-se-á a superfície realmente executada segundo especificações de Projecto.

| Código | Un | Descrição | Rendimento | Preço | Importância |
|---|---|---|---|---|---|
| mt16ptd060Cb | m² | Lâmina viscoelástica de alta densidade, de 2 mm de espessura; com 36,4 dB de índice global de redução sonora, Rw. (material) | 1.050 | 372.26 | 390.87 |
| mt16afd010a | l | Adesivo à base de borracha sintética, para fixação de materiais isolantes. (material) | 0.250 | 746.56 | 186.64 |
| mo054 | h | Oficial de 1ª montador de isolamentos. (mão de obra) | 0.094 | 136.52 | 12.83 |
| mo101 | h | Ajudante de montador de isolamentos. (mão de obra) | 0.094 | 99.31 | 9.34 |
| % | % | Custos directos complementares | 2 % | 599.68 | 11.99 |
|  |  | Custos directos |  |  | 611.67 |
