# Pastilha anti-vibração, de borracha

- Propriedade do ficheiro: CYPE INGENIEROS, S.A.
- Formato: FIEBDC-3/2002
- Âmbito geográfico: Moçambique
- Moeda: MZN
- Custos indirectos: 3.00 %
- IVA: 17.00 %

## N Isolamentos e impermeabilizações

### NC Amortecimento de vibrações

#### NCA Amortecedores e elementos anti-vibração

**NCA010** Ud Pastilha anti-vibração, de borracha.
Pastilha anti-vibração de borracha com orifício central de 20 mm de diâmetro, de 70x70x25 mm e 200 kg de carga máxima.
Inclui: Marcação. Colocação da pastilha anti-vibração.
Critério de medição de projecto: Número de unidades previstas, segundo documentação gráfica de Projecto.
Critério de medição de obra: Medir-se-á o número de unidades realmente executadas segundo especificações de Projecto.

| Código | Un | Descrição | Rendimento | Preço | Importância |
|---|---|---|---|---|---|
| mt16avg020i | Ud | Pastilha anti-vibração de borracha com orifício central de 20 mm de diâmetro, de 70x70x25 mm e 200 kg de carga máxima. (material) | 1.000 | 175.79 | 175.79 |
| mo054 | h | Oficial de 1ª montador de isolamentos. (mão de obra) | 0.122 | 136.52 | 16.66 |
| mo101 | h | Ajudante de montador de isolamentos. (mão de obra) | 0.122 | 99.31 | 12.12 |
| % | % | Custos directos complementares | 2 % | 204.57 | 4.09 |
|  |  | Custos directos |  |  | 208.66 |
