# Tratamento de humidades por capilaridade com argamassa de cimento, em paredes

- Propriedade do ficheiro: CYPE INGENIEROS, S.A.
- Formato: FIEBDC-3/2002
- Âmbito geográfico: Moçambique
- Moeda: MZN
- Custos indirectos: 3.00 %
- IVA: 17.00 %

## N Isolamentos e impermeabilizações

### NH Tratamento de humidades por capilaridade

#### NHM Argamassa

**NHM010** m² Tratamento de humidades por capilaridade com argamassa de cimento, em paredes.
Tratamento de humidades por capilaridade com uma camada de argamassa de cimento, tipo R CSII W1, segundo EN 998-1, cor branca, de 20 mm de espessura média, directa, com acabamento liso, aplicada manualmente, em paredes.
Critérios considerados na determinação do preço da unidade de obra: O preço não inclui a eliminação do revestimento existente nem a realização do revestimento posterior.
Inclui: Disposição dos panos de trabalho. Preparação da argamassa. Aplicação da argamassa. Realização de juntas e pontos singulares. Execução do acabamento. Cura da argamassa.
Critério de medição de projecto: Superfície medida segundo documentação gráfica de Projecto.
Critério de medição de obra: Medir-se-á a superfície realmente executada segundo especificações de Projecto.

| Código | Un | Descrição | Rendimento | Preço | Importância |
|---|---|---|---|---|---|
| mt28esp080a | kg | Argamassa de cimento, tipo R CSII W1, segundo EN 998-1, para utilização em interiores ou em exteriores, cor branca, composta por aglomerantes hidráulicos específicos, inertes seleccionados, inibidores de eflorescências salinas e aditivos específicos, fornecida em sacos, para tratamento de humidades por capilaridade. (material) | 24.000 | 79.56 | 1909.44 |
| op00tal020 |  | Berbequim com misturador. | 1.000 | 0.00 | 0.00 |
| mo032 | h | Oficial de 1ª aplicador de produtos impermeabilizantes. (mão de obra) | 0.542 | 132.85 | 72.00 |
| mo070 | h | Ajudante de aplicador de produtos impermeabilizantes. (mão de obra) | 0.277 | 99.31 | 27.51 |
| % | % | Custos directos complementares | 2 % | 2008.95 | 40.18 |
|  |  | Custos directos |  |  | 2049.13 |
