# Impermeabilização de depósito de água com revestimento sintético

- Propriedade do ficheiro: CYPE INGENIEROS, S.A.
- Formato: FIEBDC-3/2002
- Âmbito geográfico: Moçambique
- Moeda: MZN
- Custos indirectos: 3.00 %
- IVA: 17.00 %

## N Isolamentos e impermeabilizações

### NI Impermeabilizações

#### NIA Fossos de ascensor, depósitos e piscinas

**NIA200** m² Impermeabilização de depósito de água com revestimento sintético.
Impermeabilização de depósito de água constituído por muro de superfície lisa de betão, elementos pré-fabricados de betão ou rebocos de argamassa rica em cimento, com duas demãos de revestimento elástico bicomponente, à base de poliuretano sem dissolventes, com certificado de potabilidade, com um rendimento de 0,4 kg/m², diluídas com 13% de diluente, à base de xileno; com prévia aplicação de uma demão de primário bicomponente, à base de poliuretano, e vedação da impermeabilização com verniz elástico bicomponente, cor RAL 7035, à base de poliuretano alifático e dissolventes, com resistência aos raios UV.
Inclui: Limpeza e preparação da superfície. Aplicação de primário. Aplicação do impermeabilizante. Aplicação da camada de vedante.
Critério de medição de projecto: Superfície medida segundo documentação gráfica de Projecto.
Critério de medição de obra: Medir-se-á a superfície realmente executada segundo especificações de Projecto.

| Código | Un | Descrição | Rendimento | Preço | Importância |
|---|---|---|---|---|---|
| mt15igp071b | kg | Primário bicomponente, à base de poliuretano. (material) | 0.500 | 1479.03 | 739.52 |
| mt15igp070b | kg | Revestimento elástico bicomponente, à base de poliuretano sem dissolventes, com certificado de potabilidade. (material) | 0.400 | 1869.75 | 747.90 |
| mt15igp002a | l | Diluente, à base de xileno. (material) | 0.052 | 424.40 | 22.07 |
| mt15igp034f | kg | Verniz elástico bicomponente, cor RAL 7035, à base de poliuretano alifático e dissolventes, com resistência aos raios UV. (material) | 0.200 | 1980.53 | 396.11 |
| mo032 | h | Oficial de 1ª aplicador de produtos impermeabilizantes. (mão de obra) | 0.471 | 134.36 | 63.28 |
| mo070 | h | Ajudante de aplicador de produtos impermeabilizantes. (mão de obra) | 0.471 | 100.44 | 47.31 |
| % | % | Custos directos complementares | 2 % | 2016.19 | 40.32 |
|  |  | Custos directos |  |  | 2056.51 |
