# Impermeabilização de chuveiro executado "in situ" com sumidouro, sistema Dry40 "REVESTECH"

- Propriedade do ficheiro: CYPE INGENIEROS, S.A.
- Formato: FIEBDC-3/2002
- Âmbito geográfico: Moçambique
- Moeda: MZN
- Custos indirectos: 3.00 %
- IVA: 17.00 %

## N Isolamentos e impermeabilizações

### NI Impermeabilizações

#### NIH Locais húmidos

**NIH099** Ud Impermeabilização de chuveiro executado "in situ" com sumidouro, sistema Dry40 "REVESTECH".
Impermeabilização de paramentos verticais e horizontais de chuveiro executado "in situ" com sumidouro, sistema Dry40 "REVESTECH", composta por, kit Sumi Basic, formado por lâmina impermeabilizante flexível tipo EVAC de 250x250 mm composta por uma folha dupla de poliolefina termoplástica com acetato de vinil etileno, com ambas as faces revestidas de fibras de poliéster não tecidas, de 0,52 mm de espessura e 335 g/m², segundo EN 13956, com união termoselada ao sumidouro sifonado de PVC de 60 mm de altura, saída horizontal de 40 mm de diâmetro, com grelha para encastrar de aço inoxidável modelo Cuadros de 105x105 mm e lâmina impermeabilizante flexível tipo EVAC Dry40 de 1500x2000 mm, e lâmina impermeabilizante flexível tipo CPE, Ecodry50 30, composta por uma folha dupla de poliolefina termoplástica com acetato de vinil etileno, com ambas as faces revestidas de fibras de poliéster reciclado não tecidas, de 0,52 mm de espessura e 335 g/m², fixada ao suporte com cimento cola melhorado, deformável e tixotrópico, C2 TE S1. Inclusive complementos de reforço em tratamento de pontos singulares através da utilização de peças especiais "REVESTECH" para a resolução de ângulos internos (Ecodry Cornerin), resolução de uniões e vedação de juntas elásticas (pontos de penetração de tubagens no revestimento, encontros entre o paramento e o chuveiro executado "in situ", etc.), com cola Seal Plus.
Critérios considerados na determinação do preço da unidade de obra: O preço não inclui a formação de pendentes nem o revestimento.
Inclui: Corte e preparação das lâminas de poliolefinas. Espalhamento do cimento cola. Colocação da impermeabilização. Colocação e fixação do kit. Execução de reforços em pontos singulares. Resolução de uniões. Vedação de juntas elásticas. Colocação da grelha.
Critério de medição de projecto: Número de unidades previstas, segundo documentação gráfica de Projecto.
Critério de medição de obra: Medir-se-á o número de unidades realmente executadas segundo especificações de Projecto.

| Código | Un | Descrição | Rendimento | Preço | Importância |
|---|---|---|---|---|---|
| mt09mcm060a | kg | Cimento cola melhorado, C2 TE S1, segundo NP EN 12004, deformável, com deslizamento reduzido e tempo de colocação ampliado, cor cinzento, à base de cimento, inertes de granulometria fina, resinas sintéticas e aditivos especiais, com propriedades tixotrópicas e de endurecimento sem retracção. (material) | 16.125 | 37.94 | 611.78 |
| mt15rev140a | Ud | Kit Sumi Basic "REVESTECH", formado por lâmina impermeabilizante flexível tipo EVAC Dry40 de 1500x2000 mm composta por uma folha dupla de poliolefina termoplástica com acetato de vinil etileno, com ambas as faces revestidas de fibras de poliéster não tecidas, de 0,47 mm de espessura e 290 g/m², segundo EN 13956, com união termoselada ao sumidouro sifonado de PVC de 60 mm de altura, saída horizontal de 40 mm de diâmetro, com grelha para encastrar de aço inoxidável modelo Cuadros de 105x105 mm e lâmina impermeabilizante flexível tipo EVAC Dry40 de 1500x2000 mm, para impermeabilização e drenagem de chuveiro executado "in situ". (material) | 1.000 | 8102.29 | 8102.29 |
| mt15rev511a | m² | Lâmina impermeabilizante flexível tipo CPE, Ecodry50 30 "REVESTECH", composta por uma folha dupla de poliolefina termoplástica com acetato de vinil etileno, com ambas as faces revestidas de fibras de poliéster reciclado não tecidas, de 0,52 mm de espessura e 335 g/m², fornecida em rolos de 1,2 m de largura e 30 m de comprimento, segundo EN 13956. (material) | 5.000 | 1303.12 | 6515.60 |
| mt15rev555a | Ud | Complemento para reforço de pontos singulares em tratamentos impermeabilizantes através de peças para a resolução de ângulos internos, Ecodry Cornerin "REVESTECH". (material) | 1.000 | 791.42 | 791.42 |
| mt15rev170c | kg | Adesivo à base de poliuretano, Seal Plus "REVESTECH", cor castanho, para a vedação de juntas. (material) | 0.110 | 1867.92 | 205.47 |
| mo029 | h | Oficial de 1ª aplicador de lâminas impermeabilizantes. (mão de obra) | 1.818 | 140.25 | 254.97 |
| mo067 | h | Ajudante de aplicador de lâminas impermeabilizantes. (mão de obra) | 1.818 | 104.83 | 190.58 |
| % | % | Custos directos complementares | 2 % | 16672.11 | 333.44 |
|  |  | Custos directos |  |  | 17005.55 |
