# Vedação de junta de dilatação com massa betuminosa pré-moldada

- Propriedade do ficheiro: CYPE INGENIEROS, S.A.
- Formato: FIEBDC-3/2002
- Âmbito geográfico: Moçambique
- Moeda: MZN
- Custos indirectos: 3.00 %
- IVA: 17.00 %

## N Isolamentos e impermeabilizações

### NI Impermeabilizações

#### NIJ Juntas

**NIJ010** m Vedação de junta de dilatação com massa betuminosa pré-moldada.
Vedação de junta de dilatação de 15 mm de largura, em paramento vertical interior, com cordão de enchimento para junta de dilatação, de pasta com base betuminosa tipo BH-II, sobre fundo de juntas para vedação em cordões de polietileno expandido, de 20 mm de diâmetro; acabamento através de alisamento do material com espátula.
Inclui: Limpeza do suporte. Protecção da superfície contígua à junta. Enchimento do fundo da junta. Aplicação da massa. Alisamento final com espátula.
Critério de medição de projecto: Comprimento medido segundo documentação gráfica de Projecto.
Critério de medição de obra: Medir-se-á o comprimento realmente executado segundo especificações de Projecto.

| Código | Un | Descrição | Rendimento | Preço | Importância |
|---|---|---|---|---|---|
| mt15sja030bb | m | Fundo de juntas para vedação em cordões de polietileno expandido, de 20 mm de diâmetro, para limitar a profundidade da junta de dilatação. (material) | 1.000 | 23.25 | 23.25 |
| mt15sja010a | m | Cordão de enchimento para junta de dilatação, de pasta com base betuminosa tipo BH-II, de 15 mm de diâmetro. (material) | 1.050 | 196.87 | 206.71 |
| mo112 | h | Operário especializado construção. (mão de obra) | 0.485 | 97.25 | 47.17 |
| % | % | Custos directos complementares | 2 % | 277.13 | 5.54 |
|  |  | Custos directos |  |  | 282.67 |
