# Vedação de junta de dilatação com massa betuminosa pré-moldada

- Propriedade do ficheiro: CYPE INGENIEROS, S.A.
- Formato: FIEBDC-3/2002
- Âmbito geográfico: Moçambique
- Moeda: MZN
- Custos indirectos: 3.00 %
- IVA: 17.00 %

## N Isolamentos e impermeabilizações

### NI Impermeabilizações

#### NIJ Juntas

**NIJ010** m Vedação de junta de dilatação com massa betuminosa pré-moldada.
Vedação de junta de dilatação de 25 mm de largura, em paramento vertical exterior, com cordão de enchimento para junta de dilatação, de pasta com base betuminosa tipo BH-II, sobre fundo de juntas para vedação em cordões de polietileno expandido, de 30 mm de diâmetro; recobrimento prévio da superfície nos flancos da junta, para melhorar a aderência da massa, com emulsão asfáltica aniônica sem cargas; acabamento através de alisamento do material com espátula.
Inclui: Limpeza do suporte. Protecção da superfície contígua à junta. Enchimento do fundo da junta. Aplicação de primário nos flancos da junta. Aplicação da massa. Alisamento final com espátula.
Critério de medição de projecto: Comprimento medido segundo documentação gráfica de Projecto.
Critério de medição de obra: Medir-se-á o comprimento realmente executado segundo especificações de Projecto.

| Código | Un | Descrição | Rendimento | Preço | Importância |
|---|---|---|---|---|---|
| mt15sja030df | m | Fundo de juntas para vedação em cordões de polietileno expandido, de 30 mm de diâmetro, para limitar a profundidade da junta de dilatação. (material) | 1.000 | 50.96 | 50.96 |
| mt15sja010q | m | Cordão de enchimento para junta de dilatação, de pasta com base betuminosa tipo BH-II, de 25 mm de diâmetro. (material) | 1.050 | 295.68 | 310.46 |
| mt14iea020a | kg | Emulsão asfáltica aniônica sem cargas. (material) | 0.050 | 194.47 | 9.72 |
| mo112 | h | Operário especializado construção. (mão de obra) | 0.607 | 97.25 | 59.03 |
| % | % | Custos directos complementares | 2 % | 430.17 | 8.60 |
|  |  | Custos directos |  |  | 438.77 |
