# Vedação de junta de dilatação com massa elástica de alta resistência aos produtos químicos e petrolíferos

- Propriedade do ficheiro: CYPE INGENIEROS, S.A.
- Formato: FIEBDC-3/2002
- Âmbito geográfico: Moçambique
- Moeda: MZN
- Custos indirectos: 3.00 %
- IVA: 17.00 %

## N Isolamentos e impermeabilizações

### NI Impermeabilizações

#### NIJ Juntas

**NIJ030** m Vedação de junta de dilatação com massa elástica de alta resistência aos produtos químicos e petrolíferos.
Vedação de junta de dilatação de 15 mm de largura, em paramento vertical exterior, com massa elástica tixotrópica bicomponente à base de polisulfuretos, de cor cinzento, sobre cordão de polietileno expandido de células fechadas, de secção circular de 20 mm de diâmetro; acabamento através de alisamento do material com espátula.
Inclui: Limpeza do suporte. Protecção da superfície contígua à junta. Enchimento do fundo da junta. Aplicação da massa. Alisamento final com espátula.
Critério de medição de projecto: Comprimento medido segundo documentação gráfica de Projecto.
Critério de medição de obra: Medir-se-á o comprimento realmente executado segundo especificações de Projecto.

| Código | Un | Descrição | Rendimento | Preço | Importância |
|---|---|---|---|---|---|
| mt15bas010d | m | Cordão de polietileno expandido de células fechadas, de secção circular de 20 mm de diâmetro, para o enchimento de fundo de junta. (material) | 1.000 | 15.90 | 15.90 |
| mt15bas235a | l | Massa elástica tixotrópica bicomponente à base de polisulfuretos, de cor cinzento, com alta resistência aos produtos químicos e petrolíferos, resistência ao envelhecimento e aos raios UV, e elevadas propriedades elásticas. (material) | 0.113 | 2139.77 | 241.79 |
| mo112 | h | Operário especializado construção. (mão de obra) | 0.243 | 98.35 | 23.90 |
| % | % | Custos directos complementares | 2 % | 281.59 | 5.63 |
|  |  | Custos directos |  |  | 287.22 |
