# Impermeabilização de muro de alvenaria em contacto com o terreno, pela sua face interior, com argamassa hidrófuga

- Propriedade do ficheiro: CYPE INGENIEROS, S.A.
- Formato: FIEBDC-3/2002
- Âmbito geográfico: Moçambique
- Moeda: MZN
- Custos indirectos: 3.00 %
- IVA: 17.00 %

## N Isolamentos e impermeabilizações

### NI Impermeabilizações

#### NIM Muros em contacto com o terreno

**NIM021** m² Impermeabilização de muro de alvenaria em contacto com o terreno, pela sua face interior, com argamassa hidrófuga.
Impermeabilização de muro de alvenaria de tijolos cerâmicos térmicos em contacto com o terreno, pela sua face interior, com argamassa flexível bicomponente, cor cinzento, composta por ligantes hidráulicos e resinas sintéticas, resistência à pressão hidrostática positiva e negativa de 15 bar, aplicado em camadas sucessivas, de 2 mm de espessura total.
Inclui: Amassadura com batedor eléctrico. Aplicação de uma primeira camada sobre o suporte humedecido. Secagem. Humedecimento da primeira camada e aplicação de uma segunda camada com a mesma consistência da primeira. Cura da argamassa. Correcção de falhas e limpeza final.
Critério de medição de projecto: Superfície medida segundo documentação gráfica de Projecto.
Critério de medição de obra: Medir-se-á a superfície realmente executada segundo especificações de Projecto.

| Código | Un | Descrição | Rendimento | Preço | Importância |
|---|---|---|---|---|---|
| mt15igp010h | kg | Argamassa flexível bicomponente, cor cinzento, composta por ligantes hidráulicos e resinas sintéticas, resistência à pressão hidrostática positiva e negativa de 15 bar, segundo NP EN 1504-2. (material) | 3.000 | 375.12 | 1125.36 |
| op00tal020 |  | Berbequim com misturador. | 1.000 | 0.00 | 0.00 |
| mo032 | h | Oficial de 1ª aplicador de produtos impermeabilizantes. (mão de obra) | 0.123 | 132.85 | 16.34 |
| mo070 | h | Ajudante de aplicador de produtos impermeabilizantes. (mão de obra) | 0.062 | 99.31 | 6.16 |
| % | % | Custos directos complementares | 2 % | 1147.86 | 22.96 |
|  |  | Custos directos |  |  | 1170.82 |
