# Selagem impermeabilizante interior de junta perimetral entre conduta de instalações e muro de betão

- Propriedade do ficheiro: CYPE INGENIEROS, S.A.
- Formato: FIEBDC-3/2002
- Âmbito geográfico: Moçambique
- Moeda: MZN
- Custos indirectos: 3.00 %
- IVA: 17.00 %

## N Isolamentos e impermeabilizações

### NI Impermeabilizações

#### NIO Aberturas em muros

**NIO020** Ud Selagem impermeabilizante interior de junta perimetral entre conduta de instalações e muro de betão.
Selagem impermeabilizante interior de junta perimetral entre conduta de instalações e muro de betão, com cordão contínuo de 6 a 13 mm de diâmetro e 30 cm de comprimento, de massa hidroexpansiva monocomponente, aplicada com pistola; e posterior revestimento com argamassa tixotrópica, reforçada com fibras, de retracção compensada, com uma resistência à compressão aos 28 dias maior ou igual a 40 N/mm² e um módulo de elasticidade maior ou igual a 25000 N/mm², classe R3, tipo PCC, segundo NP EN 1504-3, Euroclasse A1 de reacção ao fogo, segundo NP EN 13501-1.
Inclui: Limpeza e preparação da superfície. Aplicação do material vedante. Aplicação do revestimento.
Critério de medição de projecto: Número de unidades previstas, segundo documentação gráfica de Projecto.
Critério de medição de obra: Medir-se-á o número de unidades realmente executadas segundo especificações de Projecto.

| Código | Un | Descrição | Rendimento | Preço | Importância |
|---|---|---|---|---|---|
| mt15map030a | Ud | Cartucho de 320 cm³ de massa hidroexpansiva monocomponente. (material) | 0.100 | 3443.87 | 344.39 |
| mt09rem110b | kg | Argamassa tixotrópica, reforçada com fibras, de retracção compensada, com uma resistência à compressão aos 28 dias maior ou igual a 40 N/mm² e um módulo de elasticidade maior ou igual a 25000 N/mm², classe R3, tipo PCC, segundo NP EN 1504-3, Euroclasse A1 de reacção ao fogo, segundo NP EN 13501-1, para reparação estrutural do betão. (material) | 0.648 | 31.51 | 20.42 |
| mo032 | h | Oficial de 1ª aplicador de produtos impermeabilizantes. (mão de obra) | 0.120 | 132.85 | 15.94 |
| mo070 | h | Ajudante de aplicador de produtos impermeabilizantes. (mão de obra) | 0.170 | 99.31 | 16.88 |
| % | % | Custos directos complementares | 2 % | 397.63 | 7.95 |
|  |  | Custos directos |  |  | 405.58 |
