# Impermeabilização líquida de floreira, pelo interior

- Propriedade do ficheiro: CYPE INGENIEROS, S.A.
- Formato: FIEBDC-3/2002
- Âmbito geográfico: Moçambique
- Moeda: MZN
- Custos indirectos: 3.00 %
- IVA: 17.00 %

## N Isolamentos e impermeabilizações

### NL Impermeabilizações líquidas

#### NLD Floreiras

**NLD010** m² Impermeabilização líquida de floreira, pelo interior.
Impermeabilização líquida de floreira, pelo interior, com duas demãos de revestimento contínuo elástico impermeabilizante, acabamento acetinado, cor branco, de 1,2 mm de espessura mínima; com prévia aplicação de uma demão de primário de dois componentes, à base de resina epóxi em dispersão aquosa, incolor, acabamento acetinado. Inclusive geotêxtil não tecido de fibras de poliéster e massa tixotrópica, para a resolução de pontos singulares.
Inclui: Limpeza e preparação da superfície. Aplicação de primário. Resolução dos pontos singulares. Aplicação do impermeabilizante.
Critério de medição de projecto: Superfície medida segundo documentação gráfica de Projecto.
Critério de medição de obra: Medir-se-á a superfície realmente executada segundo especificações de Projecto.

| Código | Un | Descrição | Rendimento | Preço | Importância |
|---|---|---|---|---|---|
| mt15dag500a | l | Primário de dois componentes, à base de resina epóxi em dispersão aquosa, incolor, acabamento acetinado, para aplicar com trincha, rolo ou pistola. (material) | 0.200 | 3322.66 | 664.53 |
| mt15dag504a | m² | Geotêxtil não tecido de fibras de poliéster, de 100 g/m² de massa superficial e 0,82 mm de espessura, fornecido em rolos de 0,2x100 m. (material) | 0.050 | 292.26 | 14.61 |
| mt15dag502a | kg | Massa tixotrópica à base de poliuretano líquido, cor cinzento. (material) | 0.100 | 1854.43 | 185.44 |
| mt15dag501a | kg | Revestimento contínuo elástico impermeabilizante, à base de resina de poliuretano monocomponente, dióxido de titânio, pigmentos, pigmentos extendedores seleccionados, acabamento acetinado, cor branco, anti-caruncho e anti-verdete, com resistência aos álcalis, para aplicar com trincha, rolo ou pistola. (material) | 1.500 | 1491.24 | 2236.86 |
| mo032 | h | Oficial de 1ª aplicador de produtos impermeabilizantes. (mão de obra) | 0.185 | 132.85 | 24.58 |
| mo070 | h | Ajudante de aplicador de produtos impermeabilizantes. (mão de obra) | 0.185 | 99.31 | 18.37 |
| % | % | Custos directos complementares | 2 % | 3144.39 | 62.89 |
|  |  | Custos directos |  |  | 3207.28 |
