# Isolamento térmico reflectivo de pavimentos flutuantes

- Propriedade do ficheiro: CYPE INGENIEROS, S.A.
- Formato: FIEBDC-3/2002
- Âmbito geográfico: Moçambique
- Moeda: MZN
- Custos indirectos: 3.00 %
- IVA: 17.00 %

## N Isolamentos e impermeabilizações

### NR Isolamentos térmicos reflectivos

#### NRL Pavimentos flutuantes

**NRL010** m² Isolamento térmico reflectivo de pavimentos flutuantes.
Isolamento térmico reflectivo de pavimentos flutuantes, formado por complexo multicamada, de 80 mm de espessura total, com, uma resistência térmica intrínseca (sem caixa de ar) de 0,36 m²°C/W e uma condutibilidade térmica de 0,036 W/(m°C), simplesmente apoiado. Inclusive fita autocolante para vedação de juntas.
Inclui: Limpeza e preparação da superfície suporte. Implantação e corte do isolamento. Colocação do isolamento. Vedação de juntas.
Critério de medição de projecto: Superfície medida segundo documentação gráfica de Projecto.
Critério de medição de obra: Medir-se-á a superfície realmente executada segundo especificações de Projecto.

| Código | Un | Descrição | Rendimento | Preço | Importância |
|---|---|---|---|---|---|
| mt16arw010biQ | m² | Complexo multicamada, composto de painel rígido de poliestireno extrudido de 40 mm de espessura, revestido numa das suas faces com duas lâminas de poliéster metalizado com armadura, quatro camadas de guata de poliéster de 80 g/m², uma camada de espuma de polietileno, oito folhas reflectoras intermédias e cinco camadas de espuma de polietileno de 1 mm de espessura, de 80 mm de espessura total, com, uma resistência térmica intrínseca (sem caixa de ar) de 0,36 m²°C/W e uma condutibilidade térmica de 0,036 W/(m°C), fornecido em painéis de 1,20x1,25 m. (material) | 1.100 | 4981.69 | 5479.86 |
| mt16arw100b | m | Fita autocolante, de alumínio, com adesivo acrílico, de 0,03 mm de espessura e 75 mm de largura, para vedação de juntas. (material) | 0.450 | 50.33 | 22.65 |
| mo054 | h | Oficial de 1ª montador de isolamentos. (mão de obra) | 0.122 | 136.52 | 16.66 |
| mo101 | h | Ajudante de montador de isolamentos. (mão de obra) | 0.061 | 99.31 | 6.06 |
| % | % | Custos directos complementares | 2 % | 5525.23 | 110.50 |
|  |  | Custos directos |  |  | 5635.73 |
