# Isolamento termo-acústico reflectivo de pavimentos flutuantes

- Propriedade do ficheiro: CYPE INGENIEROS, S.A.
- Formato: FIEBDC-3/2002
- Âmbito geográfico: Moçambique
- Moeda: MZN
- Custos indirectos: 3.00 %
- IVA: 17.00 %

## N Isolamentos e impermeabilizações

### NR Isolamentos térmicos reflectivos

#### NRL Pavimentos flutuantes

**NRL100** m² Isolamento termo-acústico reflectivo de pavimentos flutuantes.
Isolamento termo-acústico reflectivo de pavimentos flutuantes, formado por complexo multicamada, de 2,7 mm de espessura, com uma emissividade de 0,06 em ambas as faces, uma resistência térmica intrínseca (sem caixa de ar) de 0,08 m²°C/W e uma condutibilidade térmica de 0,0017 W/(m°C), simplesmente apoiado. Inclusive fita autocolante para vedação de juntas.
Inclui: Limpeza e preparação da superfície suporte. Implantação e corte do isolamento. Colocação do isolamento. Vedação de juntas.
Critério de medição de projecto: Superfície medida segundo documentação gráfica de Projecto.
Critério de medição de obra: Medir-se-á a superfície realmente executada segundo especificações de Projecto.

| Código | Un | Descrição | Rendimento | Preço | Importância |
|---|---|---|---|---|---|
| mt16art010hea | m² | Complexo multicamada, composto de duas lâminas de alumínio e núcleo formado por duas lâminas de espuma de polietileno e uma lâmina de polipropileno metalizado, de 2,7 mm de espessura, com uma emissividade de 0,06 em ambas as faces, uma resistência térmica intrínseca (sem caixa de ar) de 0,08 m²°C/W e uma condutibilidade térmica de 0,0017 W/(m°C), Euroclasse E-s3,d0 de reacção ao fogo segundo NP EN 13501-1, para redução dos sons de percussão 22 dBA, fornecido em rolos de 1,20x10 m. (material) | 1.100 | 741.95 | 816.15 |
| mt16arw100a | m | Fita autocolante, de alumínio, com adesivo acrílico, de 0,03 mm de espessura e 50 mm de largura, para vedação de juntas. (material) | 0.450 | 73.18 | 32.93 |
| mo054 | h | Oficial de 1ª montador de isolamentos. (mão de obra) | 0.122 | 136.52 | 16.66 |
| mo101 | h | Ajudante de montador de isolamentos. (mão de obra) | 0.061 | 99.31 | 6.06 |
| % | % | Custos directos complementares | 2 % | 871.80 | 17.44 |
|  |  | Custos directos |  |  | 889.24 |
