# Condicionamento acústico, com painéis autoportantes suspensos da laje

- Propriedade do ficheiro: CYPE INGENIEROS, S.A.
- Formato: FIEBDC-3/2002
- Âmbito geográfico: Moçambique
- Moeda: MZN
- Custos indirectos: 3.00 %
- IVA: 17.00 %

## N Isolamentos e impermeabilizações

### NT Condicionamento acústico

#### NTD Lajes

**NTD010** Ud Condicionamento acústico, com painéis autoportantes suspensos da laje.
Condicionamento acústico, situado a uma altura maior ou igual a 4 m, com painel acústico autoportante de lã mineral, de 1760x1160x40 mm, revestido pela face visível com um véu mineral de cor Blanco, e com um filtro acústico pela face oposta, com os bordos pintados, suspenso da laje com kits de suspensão, formados por uma ancoragem em espiral para aparafusar ao painel de lã de rocha e um cabo de 1,50 m de comprimento com um gancho e uma fixação para ancorar ao betão.
Inclui: Limpeza e preparação da superfície suporte. Colocação do painel. Fixação do painel.
Critério de medição de projecto: Número de unidades previstas, segundo documentação gráfica de Projecto.
Critério de medição de obra: Medir-se-á o número de unidades realmente executadas segundo especificações de Projecto.

| Código | Un | Descrição | Rendimento | Preço | Importância |
|---|---|---|---|---|---|
| mt16par130bgdac | Ud | Painel acústico autoportante de lã mineral, de 1760x1160x40 mm, revestido pela face visível com um véu mineral de cor Blanco, e com um filtro acústico pela face oposta, com os bordos pintados, coeficiente de absorção sonora médio 3,7 para uma frequência de 500 Hz, Euroclasse A1 de reacção ao fogo segundo NP EN 13501-1. (material) | 1.000 | 33505.95 | 33505.95 |
| mt12par202ag | Ud | Kit de suspensão, formado por uma ancoragem em espiral para aparafusar ao painel de lã de rocha e um cabo de 1,50 m de comprimento com um gancho e uma fixação para ancorar ao betão. (material) | 6.000 | 990.55 | 5943.30 |
| op00tal010 |  | Berbequim. | 1.000 | 0.00 | 0.00 |
| op00ato010 |  | Aparafusadora. | 1.000 | 0.00 | 0.00 |
| mo054 | h | Oficial de 1ª montador de isolamentos. (mão de obra) | 0.402 | 136.52 | 54.88 |
| mo101 | h | Ajudante de montador de isolamentos. (mão de obra) | 0.067 | 99.31 | 6.65 |
| % | % | Custos directos complementares | 2 % | 39510.78 | 790.22 |
|  |  | Custos directos |  |  | 40301.00 |
