# Isolamento térmico de origem vegetal pelo interior do pano exterior, em fachada dupla de alvenaria para revestir

- Propriedade do ficheiro: CYPE INGENIEROS, S.A.
- Formato: FIEBDC-3/2002
- Âmbito geográfico: Moçambique
- Moeda: MZN
- Custos indirectos: 3.00 %
- IVA: 17.00 %

## N Isolamentos e impermeabilizações

### NV Isolamentos térmicos de origem vegetal

#### NVF Fachadas e paredes meeiras

**NVF015** m² Isolamento térmico de origem vegetal pelo interior do pano exterior, em fachada dupla de alvenaria para revestir.
Isolamento térmico de origem vegetal pelo interior do pano exterior, em fachada dupla de alvenaria para revestir, formado por painel de aglomerado de algodão reciclado, de 60 mm de espessura, de 1200x600 mm, cor preto, de 40 kg/m³ de densidade, resistência térmica 1,62 m²°C/W, condutibilidade térmica 0,037 W/(m°C), factor de resistência à difusão do vapor de água 1, Euroclasse E de reacção ao fogo, segundo NP EN 13501-1, resistência à compressão 10,46 kPa, colocado topo a topo e com fixações mecânicas.
Inclui: Limpeza e preparação da superfície do suporte. Implantação e corte do isolamento. Aplicação da argamassa. Colocação do isolamento. Fixação do isolamento. Resolução de pontos singulares.
Critério de medição de projecto: Superfície medida segundo documentação gráfica de Projecto.
Critério de medição de obra: Medir-se-á a superfície realmente executada segundo especificações de Projecto.

| Código | Un | Descrição | Rendimento | Preço | Importância |
|---|---|---|---|---|---|
| mt16aaa020mc | Ud | Fixação mecânica para painéis isolantes de aglomerado de algodão, colocados directamente sobre a superfície suporte. (material) | 6.000 | 12.35 | 74.10 |
| mt16alg010bnm | m² | Painel de aglomerado de algodão reciclado, de 60 mm de espessura, de 1200x600 mm, cor preto, de 40 kg/m³ de densidade, resistência térmica 1,62 m²°C/W, condutibilidade térmica 0,037 W/(m°C), factor de resistência à difusão do vapor de água 1, Euroclasse E de reacção ao fogo, segundo NP EN 13501-1, resistência à compressão 10,46 kPa. (material) | 1.050 | 740.80 | 777.84 |
| mo054 | h | Oficial de 1ª montador de isolamentos. (mão de obra) | 0.146 | 136.52 | 19.93 |
| mo101 | h | Ajudante de montador de isolamentos. (mão de obra) | 0.146 | 99.31 | 14.50 |
| % | % | Custos directos complementares | 2 % | 886.37 | 17.73 |
|  |  | Custos directos |  |  | 904.10 |
