# Isolamento térmico de pisos radiantes, com painéis de fibras de madeira

- Propriedade do ficheiro: CYPE INGENIEROS, S.A.
- Formato: FIEBDC-3/2002
- Âmbito geográfico: Moçambique
- Moeda: MZN
- Custos indirectos: 3.00 %
- IVA: 17.00 %

## N Isolamentos e impermeabilizações

### NV Isolamentos térmicos de origem vegetal

#### NVL Pavimentos flutuantes

**NVL010** m² Isolamento térmico de pisos radiantes, com painéis de fibras de madeira.
Isolamento térmico de pisos radiantes, sobre laje de painel de madeira lamelada colada cruzada (CLT), formado por painel isolante de uma única camada, de fibras de madeira, de 160 mm de espessura e 1250x600 mm, de superfície lisa e bordo lateral a meia madeira, segundo EN 13171, resistência térmica 4,15 m²°C/W, condutibilidade térmica 0,039 W/(m°C), densidade 140 kg/m³, colocado topo a topo, simplesmente apoiado, prévia colocação de barreira de vapor com estanquidade ao ar, de polietileno, de 0,20 mm de espessura e 188 g/m², de 145 m de espessura de ar equivalente face à difusão de vapor de água, segundo NP EN 1931, permeabilidade ao ar 0,03 m³/h·m² a 50 Pa, Euroclasse E de reacção ao fogo segundo NP EN 13501-1; preparado para recebir um sistema de piso radiante, com camada de argamassa. Inclusive grampos, cola para a vedação de encontros e fita autocolante para vedação de juntas.
Inclui: Limpeza e preparação da superfície suporte. Vedação de encontros. Colocação da barreira de vapor. Corte da fita de vedação. Colocação da fita de vedação. Corte e preparação do isolamento. Colocação do isolamento.
Critério de medição de projecto: Superfície medida segundo documentação gráfica de Projecto.
Critério de medição de obra: Medir-se-á a superfície realmente executada segundo especificações de Projecto.

| Código | Un | Descrição | Rendimento | Preço | Importância |
|---|---|---|---|---|---|
| mt15pdr200a | m² | Barreira de vapor com estanquidade ao ar, de polietileno, de 0,2 mm de espessura e 188 g/m², de 145 m de espessura de ar equivalente face à difusão de vapor de água, segundo NP EN 1931, permeabilidade ao ar 0,03 m³/h·m² a 50 Pa, Euroclasse E de reacção ao fogo segundo NP EN 13501-1, intervalo de temperatura de trabalho de -40 a 80°C, fornecida em rolos de 1,50x25 m, segundo EN 13984. (material) | 1.120 | 192.61 | 215.72 |
| mt15pdr300a | Ud | Grampo, de aço galvanizado, de 6 mm de altura; para a fixação de lâminas para o controlo do vapor. (material) | 5.000 | 1.93 | 9.65 |
| mt15pdr050d | m | Fita autocolante, de polietileno, com adesivo acrílico sem dissolventes, armadura de polietileno e película de separação de papel siliconado, de 0,34 mm de espessura e 100 mm de largura, intervalo de temperatura de trabalho de -40 a 80°C, para a vedação nos encontros dos painéis e para a fixação e a vedação de lâminas impermeabilizantes e para o controlo do vapor, fornecida em rolos de 25 m de comprimento. (material) | 1.020 | 238.53 | 243.30 |
| mt15pdr310a | Ud | Cartucho de 310 ml de cola, à base de polímeros em dispersão aquosa, sem dissolventes; para a vedação de lâminas para o controlo do vapor. (material) | 0.170 | 1338.28 | 227.51 |
| mt16bab090r | m² | Painel isolante de uma única camada, de fibras de madeira, de 160 mm de espessura e 1250x600 mm, de superfície lisa e bordo lateral a meia madeira, segundo EN 13171, resistência térmica 4,15 m²°C/W, condutibilidade térmica 0,039 W/(m°C), densidade 140 kg/m³, Euroclasse E de reacção ao fogo segundo NP EN 13501-1. (material) | 1.050 | 4062.78 | 4265.92 |
| mo054 | h | Oficial de 1ª montador de isolamentos. (mão de obra) | 0.151 | 136.52 | 20.61 |
| mo101 | h | Ajudante de montador de isolamentos. (mão de obra) | 0.124 | 99.31 | 12.31 |
| % | % | Custos directos complementares | 2 % | 4995.02 | 99.90 |
|  |  | Custos directos |  |  | 5094.92 |
