# Encontro de cobertura plana acessível, ventilada com paramento vertical. Impermeabilização com lâminas de PVC

- Propriedade do ficheiro: CYPE INGENIEROS, S.A.
- Formato: FIEBDC-3/2002
- Âmbito geográfico: Moçambique
- Moeda: MZN
- Custos indirectos: 3.00 %
- IVA: 17.00 %

## Q Coberturas

### QB Planas acessíveis, ventiladas

#### QBF Pontos singulares

**QBF022** m Encontro de cobertura plana acessível, ventilada com paramento vertical. Impermeabilização com lâminas de PVC.
Encontro de cobertura plana acessível, ventilada, com pavimento fixo, tipo convencional com paramento vertical; através da realização de um afastamento perimetral de mais de 5 cm relativamente ao paramento vertical e mais de 20 cm de altura sobre a protecção da cobertura, enchimento com argamassa de cimento, confeccionada em obra, dosificação 1:8 colocada sobre a impermeabilização formada por: banda de acabamento de 50 cm de desenvolvimento com lâmina impermeabilizante flexível de PVC-P, (fv), de 1,2 mm de espessura, com armadura de véu de fibra de vidro, colocada solta sobre a camada separadora, fixada em sobreposição através de soldadura termoplástica, e nos bordos soldada a perfis colaminados de chapa e PVC-P; acabamento com um revestimento de rodapés de grés rústico, de 7 cm, 3 €/m colocados com junta aberta (separação entre 3 e 15 mm), em camada fina com cimento cola de presa normal, C1 sem nenhuma característica adicional, cor cinzento e enchimento de juntas com argamassa de juntas cimentosa melhorada, com absorção de água reduzida e resistência elevada à abrasão tipo CG 2 W A, cor branco, para juntas de 2 a 15 mm, formação de ventilação perimetral da caixa de ar com tijolo cerâmico furado e colocação de remate inferior cerâmico de 11x24 cm, fixado ao paramento, como remate da ventilação perimetral da caixa de ar. Inclusive, complementos de reforço em tratamento de pontos singulares através da utilização de peças especiais para a resolução de ângulos internos e externos.
Inclui: Formação da ventilação perimetral da câmara e da reentrância perimetral. Limpeza e preparação da superfície. Colocação do perfil colaminado. Colocação da banda de acabamento. Implantação das peças de rodapé. Corte das peças e formação de encaixes em esquinas e cantos. Colocação do rodapé. Enchimento das juntas com argamassa de juntas. Colocação do remate inferior sobre a ventilação perimetral da caixa de ar.
Critério de medição de projecto: Comprimento medido em projecção horizontal, segundo documentação gráfica de Projecto.
Critério de medição de obra: Medir-se-á, em projecção horizontal, o comprimento realmente executado segundo especificações de Projecto.

| Código | Un | Descrição | Rendimento | Preço | Importância |
|---|---|---|---|---|---|
| mt04lpt010c | Ud | Tijolo cerâmico furado duplo, para revestir, 30x20x9 cm, para utilização em alvenaria protegida (peça P), densidade 746 kg/m³, segundo NP EN 771-1. (material) | 7.000 | 9.96 | 69.72 |
| mt04lpt010e | Ud | Tijolo cerâmico furado triplo, para revestir, 30x20x15 cm, para utilização em alvenaria protegida (peça P), densidade 650 kg/m³, segundo NP EN 771-1. (material) | 4.000 | 13.35 | 53.40 |
| mt08aaa010a | m³ | Água. (material) | 0.012 | 68.61 | 0.82 |
| mt01arg005a | t | Areia de pedreira, para argamassa preparada em obra. (material) | 0.030 | 717.47 | 21.52 |
| mt08cem000n | kg | Cimento cinzento em sacos. (material) | 3.868 | 5.64 | 21.82 |
| mt15dac010a | m² | Lâmina impermeabilizante flexível de PVC-P, (fv), de 1,2 mm de espessura, com armadura de véu de fibra de vidro, segundo EN 13956. (material) | 0.500 | 989.88 | 494.94 |
| mt15dan020z | m | Perfil colaminado de chapa de aço e PVC-P, plano, para remate de impermeabilização nos extremos das lâminas de PVC-P e nos encontros com elementos verticais. (material) | 1.000 | 252.21 | 252.21 |
| mt09mcr021g | kg | Cimento cola de presa normal, C1, segundo NP EN 12004, cor cinzento. (material) | 0.240 | 16.00 | 3.84 |
| mt18rcr010a300 | m | Rodapé cerâmico de grés rústico, de 7 cm de largura, 3,00MT/m. (material) | 1.050 | 209.36 | 219.83 |
| mt09mcp020bB | kg | Argamassa de juntas cimentosa melhorada, com absorção de água reduzida e resistência elevada à abrasão, tipo CG2 W A, segundo EN 13888, cor branca, para juntas de 2 a 15 mm, à base de cimento de alta resistência, inertes seleccionados, aditivos especiais e pigmentos, com efeito anti-caruncho, anti-verdete e preventivo das eflorescências, hidrorrepelente, especial para enchimento de juntas de todo tipo de peças cerâmicas e pedras naturais em zonas de proliferação de microrganismos. (material) | 0.010 | 66.55 | 0.67 |
| mt20vce020a | m | Parapeito cerâmico de tijoleira tradicional, acabamento mate, cor vermelho, em peças de 11x24x1,2 cm, com pingadeira. (material) | 1.000 | 362.67 | 362.67 |
| mt09mcr070a | kg | Argamassa de juntas cimentosa com resistência elevada à abrasão e absorção de água reduzida, CG2, para junta aberta entre 3 e 15 mm, segundo EN 13888. (material) | 0.164 | 45.28 | 7.43 |
| mq06hor010 | h | Betoneira eléctrica com uma capacidade de amassadura de 160 l. (equipamento) | 0.015 | 123.37 | 1.85 |
| op00pis010 |  | Pistola de ar quente para soldadura de materiais termoplásticos. | 1.000 | 0.00 | 0.00 |
| mo029 | h | Oficial de 1ª aplicador de lâminas impermeabilizantes. (mão de obra) | 0.122 | 134.36 | 16.39 |
| mo067 | h | Ajudante de aplicador de lâminas impermeabilizantes. (mão de obra) | 0.122 | 100.44 | 12.25 |
| mo020 | h | Oficial de 1ª construção. (mão de obra) | 0.389 | 134.36 | 52.27 |
| mo113 | h | Operário não qualificado construção. (mão de obra) | 0.563 | 96.77 | 54.48 |
| mo023 | h | Oficial de 1ª ladrilhador. (mão de obra) | 0.226 | 134.36 | 30.37 |
| % | % | Custos directos complementares | 2 % | 1676.48 | 33.53 |
|  |  | Custos directos |  |  | 1710.01 |
