# Reparação de revestimento de telhas em cobertura inclinada

- Propriedade do ficheiro: CYPE INGENIEROS, S.A.
- Formato: FIEBDC-3/2002
- Âmbito geográfico: Moçambique
- Moeda: MZN
- Custos indirectos: 3.00 %
- IVA: 17.00 %

## Q Coberturas

### QT Inclinadas

#### QTY Reparações e reforços

**QTY010** m² Reparação de revestimento de telhas em cobertura inclinada.
Reparação de revestimento de telhas em cobertura inclinada, retirando as telhas deterioradas e reparando com telhas canudo cerâmicas, acabamento com engobe cor vermelho, 40,8x15x11,6 cm, fixadas com espuma de poliuretano; e carga de entulho para camião ou contentor.
Inclui: Remoção das telhas danificadas. Limpeza e preparação da superfície. Fixação das telhas com espuma. Remoção e armazenamento do material desmontado. Carga de entulho para camião ou contentor.
Critério de medição de projecto: Superfície medida segundo documentação gráfica de Projecto.
Critério de medição de obra: Medir-se-á a superfície realmente executada segundo especificações de Projecto.

| Código | Un | Descrição | Rendimento | Preço | Importância |
|---|---|---|---|---|---|
| mt13tac050a | Ud | Telha canudo cerâmica, acabamento com engobe cor vermelho, 40,8x15x11,6 cm, segundo EN 1304. (material) | 10.000 | 83.88 | 838.80 |
| mt13blw110a | Ud | Aerossol de 750 cm³ de espuma de poliuretano, de 22,5 kg/m³ de densidade, 140% de expansão, 18 N/cm² de resistência à tracção e 20 N/cm² de resistência à flexão, condutibilidade térmica 0,04 W/(m°C), estável de -40°C a 100°C; para aplicar com pistola; segundo EN 13165. (material) | 0.125 | 683.89 | 85.49 |
| mt13blw104 | Ud | Gancho para fixação de telhas em ripa. (material) | 5.000 | 4.75 | 23.75 |
| mo020 | h | Oficial de 1ª construção. (mão de obra) | 0.488 | 132.85 | 64.83 |
| mo113 | h | Operário não qualificado construção. (mão de obra) | 0.244 | 95.68 | 23.35 |
| % | % | Custos directos complementares | 2 % | 1036.22 | 20.72 |
|  |  | Custos directos |  |  | 1056.94 |
