# Telha solar fotovoltaica plana

- Propriedade do ficheiro: CYPE INGENIEROS, S.A.
- Formato: FIEBDC-3/2002
- Âmbito geográfico: Moçambique
- Moeda: MZN
- Custos indirectos: 3.00 %
- IVA: 17.00 %

## Q Coberturas

### QU Componentes de coberturas inclinadas e curvas

#### QUF De telhas solares fotovoltaicas

**QUF005** Ud Telha solar fotovoltaica plana.
Telha solar fotovoltaica plana de células de silício monocristalino, cor vermelho, potência máxima (Wp) 135 W, tensão a máxima potência (Vmp) 13,87 V, intensidade a máxima potência (Imp) 9,7 A, tensão em circuito aberto (Voc) 16,27 V, intensidade de curto-circuito (Isc) 10,8 A, eficiência 16,76%, 24 células de 156x156 mm, vidro exterior temperado de 4 mm de espessura, camada adesiva de polivinil butiral (PVB), camada posterior de vidro temperado de 4 mm de espessura, temperatura de trabalho -40°C até 85°C, dimensões 1056x760x9 mm, resistência à carga do vento 245 kg/m², resistência à carga da neve 551 kg/m², peso 17,78 kg, com caixa de ligações com díodos, cabos polarizados de 4 mm² de secção e 450 mm de comprimento e conectores MC4. Inclusive acessórios de montagem e material de ligação eléctrica.
Inclui: Colocação e fixação. Ligação e verificação do seu correcto funcionamento.
Critério de medição de projecto: Número de unidades previstas, segundo documentação gráfica de Projecto.
Critério de medição de obra: Medir-se-á o número de unidades realmente executadas segundo especificações de Projecto.

| Código | Un | Descrição | Rendimento | Preço | Importância |
|---|---|---|---|---|---|
| mt35sol100in | Ud | Telha solar fotovoltaica plana de células de silício monocristalino, cor vermelho, potência máxima (Wp) 135 W, tensão a máxima potência (Vmp) 13,87 V, intensidade a máxima potência (Imp) 9,7 A, tensão em circuito aberto (Voc) 16,27 V, intensidade de curto-circuito (Isc) 10,8 A, eficiência 16,76%, 24 células de 156x156 mm, vidro exterior temperado de 4 mm de espessura, camada adesiva de polivinil butiral (PVB), camada posterior de vidro temperado de 4 mm de espessura, temperatura de trabalho -40°C até 85°C, dimensões 1056x760x9 mm, resistência à carga do vento 245 kg/m², resistência à carga da neve 551 kg/m², peso 17,78 kg, com caixa de ligações com díodos, cabos polarizados de 4 mm² de secção e 450 mm de comprimento e conectores MC4. (material) | 1.000 | 14931.27 | 14931.27 |
| mo003 | h | Oficial de 1ª electricista. (mão de obra) | 0.354 | 136.52 | 48.33 |
| mo102 | h | Ajudante de electricista. (mão de obra) | 0.354 | 99.12 | 35.09 |
| % | % | Custos directos complementares | 2 % | 15014.69 | 300.29 |
|  |  | Custos directos |  |  | 15314.98 |
