# Painéis de fibrocimento sem amianto, com isolamento incorporado, para montagem de revestimento de telhas de betão

- Propriedade do ficheiro: CYPE INGENIEROS, S.A.
- Formato: FIEBDC-3/2002
- Âmbito geográfico: Moçambique
- Moeda: MZN
- Custos indirectos: 3.00 %
- IVA: 17.00 %

## Q Coberturas

### QU Componentes de coberturas inclinadas e curvas

#### QUH De telhas de betão

**QUH011** m² Painéis de fibrocimento sem amianto, com isolamento incorporado, para montagem de revestimento de telhas de betão.
Painéis, formados por placa ondulada de fibrocimento sem amianto, cor verde, na face exterior, núcleo isolante de espuma de poliuretano e acabamento interior superficial de madeira como barreira anti-vapor; de 2500 mm de comprimento, 1100 mm de largura e 54 mm de espessura, colocadas com uma sobreposição da placa superior de 150 mm e fixadas mecanicamente a qualquer tipo de madre estrutural, para montagem de revestimento de telha de betão de perfil árabe, em cobertura inclinada, com uma pendente maior que 25%. Inclusive acessórios de fixação dos painéis.
Critérios considerados na determinação do preço da unidade de obra: O preço não inclui o revestimento de cobertura de telhas.
Inclui: Marcação. Corte dos painéis. Fixação dos painéis. Vedação de juntas.
Critério de medição de projecto: Superfície da vertente medida em verdadeira magnitude, segundo documentação gráfica de Projecto.
Critério de medição de obra: Medir-se-á, em verdadeira magnitude, a superfície realmente executada segundo especificações de Projecto.

| Código | Un | Descrição | Rendimento | Preço | Importância |
|---|---|---|---|---|---|
| mt13eur015h | Ud | Painel, formado por placa ondulada de fibrocimento sem amianto, cor verde, na face exterior, núcleo isolante de espuma de poliuretano e acabamento interior superficial de madeira como barreira anti-vapor; de 2500 mm de comprimento, 1100 mm de largura e 54 mm de espessura. Segundo EN 494. (material) | 0.426 | 8803.92 | 3750.47 |
| mt13eur100a | Ud | Kit de acessórios de fixação, para placas onduladas de fibrocimento sem amianto. (material) | 1.000 | 944.72 | 944.72 |
| mo051 | h | Oficial de 1ª montador de painéis metálicos. (mão de obra) | 0.192 | 136.52 | 26.21 |
| mo098 | h | Ajudante de montador de painéis metálicos. (mão de obra) | 0.192 | 99.31 | 19.07 |
| % | % | Custos directos complementares | 2 % | 4740.47 | 94.81 |
|  |  | Custos directos |  |  | 4835.28 |
