# Placas onduladas de fibrocimento sem amianto, para montagem de revestimento de telhas de betão

- Propriedade do ficheiro: CYPE INGENIEROS, S.A.
- Formato: FIEBDC-3/2002
- Âmbito geográfico: Moçambique
- Moeda: MZN
- Custos indirectos: 3.00 %
- IVA: 17.00 %

## Q Coberturas

### QU Componentes de coberturas inclinadas e curvas

#### QUH De telhas de betão

**QUH010** m² Placas onduladas de fibrocimento sem amianto, para montagem de revestimento de telhas de betão.
Placas onduladas de fibrocimento sem amianto de 3000 mm de comprimento, 1100 mm de largura e 6,5 mm de espessura, cor argila; Euroclasse A1 de reacção ao fogo segundo NP EN 13501-1, colocadas com uma sobreposição da placa superior de 150 mm e fixadas mecanicamente ao suporte, para montagem de revestimento de telha de betão de perfil árabe, em cobertura inclinada, com uma pendente maior que 25%. Inclusive acessórios de fixação das placas vedante auto-adesivo, para a selagem de estanquidade das sobreposições entre placas onduladas.
Critérios considerados na determinação do preço da unidade de obra: O preço não inclui o revestimento de cobertura de telhas.
Inclui: Marcação. Corte das placas. Fixação das placas. Vedação de juntas.
Critério de medição de projecto: Superfície da vertente medida em verdadeira magnitude, segundo documentação gráfica de Projecto.
Critério de medição de obra: Medir-se-á, em verdadeira magnitude, a superfície realmente executada segundo especificações de Projecto.

| Código | Un | Descrição | Rendimento | Preço | Importância |
|---|---|---|---|---|---|
| mt13eur120yla | Ud | Placa ondulada de fibrocimento sem amianto, de 3000 mm de comprimento, 1100 mm de largura e 6,5 mm de espessura, cor argila; Euroclasse A1 de reacção ao fogo segundo NP EN 13501-1. Segundo EN 494. (material) | 0.351 | 4029.60 | 1414.39 |
| mt13eur110a | m | Vedante auto-adesivo, para a selagem de estanquidade das sobreposições entre placas onduladas de fibrocimento sem amianto. (material) | 1.100 | 60.84 | 66.92 |
| mt13eur100a | Ud | Kit de acessórios de fixação, para placas onduladas de fibrocimento sem amianto. (material) | 1.000 | 944.72 | 944.72 |
| mo051 | h | Oficial de 1ª montador de painéis metálicos. (mão de obra) | 0.183 | 136.52 | 24.98 |
| mo098 | h | Ajudante de montador de painéis metálicos. (mão de obra) | 0.134 | 99.31 | 13.31 |
| % | % | Custos directos complementares | 2 % | 2464.32 | 49.29 |
|  |  | Custos directos |  |  | 2513.61 |
