# Painel estrutural de madeira, para formação de pendente em cobertura inclinada

- Propriedade do ficheiro: CYPE INGENIEROS, S.A.
- Formato: FIEBDC-3/2002
- Âmbito geográfico: Moçambique
- Moeda: MZN
- Custos indirectos: 3.00 %
- IVA: 17.00 %

## Q Coberturas

### QU Componentes de coberturas inclinadas e curvas

#### QUN Painéis para pendentes

**QUN030** m² Painel estrutural de madeira, para formação de pendente em cobertura inclinada.
Painel estrutural contraplacado de madeira de pinho insigne (Pinus radiata), para utilização exterior, segundo NP EN 636, de 18 mm de espessura, com bordos rectos, fixado mecanicamente sobre suporte descontínuo de madeira; para formação de pendente em cobertura inclinada. Inclusive parafusos autoperfurantes de cabeça escareada, de aço galvanizado.
Inclui: Marcação. Corte das peças. Fixação mecânica das peças ao suporte.
Critério de medição de projecto: Superfície da vertente medida em verdadeira magnitude, segundo documentação gráfica de Projecto.
Critério de medição de obra: Medir-se-á, em verdadeira magnitude, a superfície realmente executada segundo especificações de Projecto.

| Código | Un | Descrição | Rendimento | Preço | Importância |
|---|---|---|---|---|---|
| mt07tdm060b | m² | Painel estrutural contraplacado de madeira de pinho insigne (Pinus radiata), para utilização exterior, segundo NP EN 636, de 18 mm de espessura, com bordos rectos, Euroclasse D-s2, d0 de reacção ao fogo, segundo NP EN 13501-1, classe E1 em emissão de formaldeído, segundo NP EN 13986. (material) | 1.050 | 864.76 | 908.00 |
| mt13pst110a | Ud | Parafuso autoperfurante de cabeça escareada, de aço galvanizado, de 5,5 mm de diâmetro e 76 mm de comprimento. (material) | 5.000 | 16.15 | 80.75 |
| op00cla010 |  | Pregadora pneumática. | 1.000 | 0.00 | 0.00 |
| op00cep010 |  | Plainas. | 1.000 | 0.00 | 0.00 |
| mo017 | h | Oficial de 1ª carpinteiro. (mão de obra) | 0.224 | 134.78 | 30.19 |
| mo058 | h | Ajudante de carpinteiro. (mão de obra) | 0.224 | 99.93 | 22.38 |
| % | % | Custos directos complementares | 2 % | 1041.32 | 20.83 |
|  |  | Custos directos |  |  | 1062.15 |
