# Peças especiais para cobertura inclinada de telhas cerâmicas

- Propriedade do ficheiro: CYPE INGENIEROS, S.A.
- Formato: FIEBDC-3/2002
- Âmbito geográfico: Moçambique
- Moeda: MZN
- Custos indirectos: 3.00 %
- IVA: 17.00 %

## Q Coberturas

### QU Componentes de coberturas inclinadas e curvas

#### QUT De telhas cerâmicas

**QUT032** Ud Peças especiais para cobertura inclinada de telhas cerâmicas.
Telhão cerâmico de 3 hastes, acabamento com engobe cor vermelho, 45,1x47,5x13,8 cm, para telhas marselha, assente com argamassa de cimento, confeccionada em obra, dosificação 1:6; para cobertura inclinada.
Inclui: Colocação das telhas com argamassa.
Critério de medição de projecto: Número de unidades previstas, segundo documentação gráfica de Projecto.
Critério de medição de obra: Medir-se-á o número de unidades realmente executadas segundo especificações de Projecto.

| Código | Un | Descrição | Rendimento | Preço | Importância |
|---|---|---|---|---|---|
| mt13tap058a | Ud | Telhão cerâmico de 3 hastes, acabamento com engobe cor vermelho, 45,1x47,5x13,8 cm, para telhas marselha, segundo EN 1304. (material) | 1.000 | 6425.06 | 6425.06 |
| mt08aaa010a | m³ | Água. (material) | 0.006 | 68.32 | 0.41 |
| mt01arg005a | t | Areia de pedreira, para argamassa preparada em obra. (material) | 0.049 | 713.98 | 34.99 |
| mt08cem000n | kg | Cimento cinzento em sacos. (material) | 7.500 | 5.62 | 42.15 |
| mq06hor010 | h | Betoneira eléctrica com uma capacidade de amassadura de 160 l. (equipamento) | 0.024 | 122.29 | 2.93 |
| mo020 | h | Oficial de 1ª construção. (mão de obra) | 0.195 | 132.85 | 25.91 |
| mo113 | h | Operário não qualificado construção. (mão de obra) | 0.195 | 95.68 | 18.66 |
| % | % | Custos directos complementares | 2 % | 6550.11 | 131.00 |
|  |  | Custos directos |  |  | 6681.11 |
