# Revestimento de cobertura de chapas de zinco

- Propriedade do ficheiro: CYPE INGENIEROS, S.A.
- Formato: FIEBDC-3/2002
- Âmbito geográfico: Moçambique
- Moeda: MZN
- Custos indirectos: 3.00 %
- IVA: 17.00 %

## Q Coberturas

### QU Componentes de coberturas inclinadas e curvas

#### QUZ De chapas de zinco

**QUZ010** m² Revestimento de cobertura de chapas de zinco.
Revestimento de cobertura de chapas de zinco de 0,7 mm de espessura e 580 mm entre eixos, acabamento prepatinado, cor preto, sobre tela drenante de estrutura nodular de polietileno de alta densidade (PEAD/HDPE), com nódulos de 7,5 mm de altura, resistência à compressão 150 kN/m² segundo EN ISO 604, capacidade de drenagem 5 l/(s·m) e massa nominal 0,5 kg/m², em cobertura inclinada, com uma pendente do 7% ao 25%. Sistema de fixação oculta, com união longitudinal das chapas através de junta agrafada dupla, de 25 mm de altura e união transversal em degrau. Inclusive acessórios de fixação das chapas.
Critérios considerados na determinação do preço da unidade de obra: O preço não inclui a superfície suporte nem os pontos singulares e as peças especiais da cobertura.
Inclui: Limpeza da superfície suporte. Colocação da camada drenante. Corte, preparação e colocação das chapas. Fixação mecânica das chapas. Resolução de juntas transversais e longitudinais.
Critério de medição de projecto: Superfície medida em verdadeira magnitude, segundo documentação gráfica de Projecto, descontando as aberturas de superfície maior de 1 m².
Critério de medição de obra: Medir-se-á, em verdadeira magnitude, a superfície realmente executada segundo especificações de Projecto, descontando as aberturas de superfície maior de 1 m².

| Código | Un | Descrição | Rendimento | Preço | Importância |
|---|---|---|---|---|---|
| mt13ccz010f | m² | Chapa de zinco de 0,7 mm de espessura e 580 mm entre eixos, acabamento prepatinado, cor preto, para sistema de junta agrafada de 25 mm de altura. (material) | 1.280 | 3157.23 | 4041.25 |
| mt14gdo010a | m² | Tela drenante de estrutura nodular de polietileno de alta densidade (PEAD/HDPE), com nódulos de 7,5 mm de altura, resistência à compressão 150 kN/m² segundo EN ISO 604, capacidade de drenagem 5 l/(s·m) e massa nominal 0,5 kg/m². (material) | 1.050 | 198.16 | 208.07 |
| mt13ccz100 | Ud | Kit de acessórios de fixação, para chapas de zinco, em coberturas inclinadas. (material) | 1.000 | 182.50 | 182.50 |
| mt13ccz110a | Ud | Kit de acessórios para a resolução de uniões transversais em degrau de chapas de zinco, em coberturas inclinadas. (material) | 1.000 | 182.50 | 182.50 |
| op00ciz010 |  | Tesoura. | 1.000 | 0.00 | 0.00 |
| op00roe010 |  | Roedora. | 1.000 | 0.00 | 0.00 |
| mo051 | h | Oficial de 1ª montador de painéis metálicos. (mão de obra) | 0.746 | 136.52 | 101.84 |
| mo098 | h | Ajudante de montador de painéis metálicos. (mão de obra) | 1.492 | 99.31 | 148.17 |
| % | % | Custos directos complementares | 2 % | 4864.33 | 97.29 |
|  |  | Custos directos |  |  | 4961.62 |
