# Ponto singular para cobertura inclinada de zinco

- Propriedade do ficheiro: CYPE INGENIEROS, S.A.
- Formato: FIEBDC-3/2002
- Âmbito geográfico: Moçambique
- Moeda: MZN
- Custos indirectos: 3.00 %
- IVA: 17.00 %

## Q Coberturas

### QU Componentes de coberturas inclinadas e curvas

#### QUZ De chapas de zinco

**QUZ011** m Ponto singular para cobertura inclinada de zinco.
Cumeeira ventilada para cobertura inclinada com uma pendente maior que 5%, com chapa dobrada de zinco, de 0,8 mm de espessura, 60 cm de desenvolvimento e 8 dobras. Inclusive acessórios de fixação das peças à cobertura.
Inclui: Marcação e colocação do remate. Fixação mecânica.
Critério de medição de projecto: Largura medida segundo documentação gráfica de Projecto, incrementada em 5 cm para cada lado.
Critério de medição de obra: Medir-se-á o comprimento realmente executado segundo especificações de Projecto, incluindo as entregas nos apoios.

| Código | Un | Descrição | Rendimento | Preço | Importância |
|---|---|---|---|---|---|
| mt13ccz030dx | m | Chapa dobrada de zinco, de 0,8 mm de espessura, 60 cm de desenvolvimento e 8 dobras, para cumeeira ventilada. (material) | 1.000 | 1774.24 | 1774.24 |
| mt13ccg030d | Ud | Parafuso auto-roscante de 6,5x130 mm de aço galvanizado, com anilha. (material) | 6.000 | 33.07 | 198.42 |
| mo051 | h | Oficial de 1ª montador de painéis metálicos. (mão de obra) | 0.322 | 136.52 | 43.96 |
| mo098 | h | Ajudante de montador de painéis metálicos. (mão de obra) | 0.161 | 99.31 | 15.99 |
| % | % | Custos directos complementares | 2 % | 2032.61 | 40.65 |
|  |  | Custos directos |  |  | 2073.26 |
