# Peças especiais para cobertura inclinada de chapa perfilada de zinco

- Propriedade do ficheiro: CYPE INGENIEROS, S.A.
- Formato: FIEBDC-3/2002
- Âmbito geográfico: Moçambique
- Moeda: MZN
- Custos indirectos: 3.00 %
- IVA: 17.00 %

## Q Coberturas

### QU Componentes de coberturas inclinadas e curvas

#### QUZ De chapas de zinco

**QUZ012** Ud Peças especiais para cobertura inclinada de chapa perfilada de zinco.
Chapéu de zinco, de 120 mm de diâmetro e 260 mm de altura, acabamento natural, para cobertura inclinada, com uma pendente maior que 10%. Colocação em obra: com fixações mecânicas.
Inclui: Marcação e colocação das peças especiais. Fixação mecânica.
Critério de medição de projecto: Número de unidades previstas, segundo documentação gráfica de Projecto.
Critério de medição de obra: Medir-se-á o número de unidades realmente executadas segundo especificações de Projecto.

| Código | Un | Descrição | Rendimento | Preço | Importância |
|---|---|---|---|---|---|
| mt42sva950rc | Ud | Chapéu de zinco, de 120 mm de diâmetro e 260 mm de altura, acabamento natural e com uma superfície das aberturas de ventilação de 110 cm²; com acessórios de fixação das peças à cobertura. (material) | 1.000 | 3532.80 | 3532.80 |
| mo051 | h | Oficial de 1ª montador de painéis metálicos. (mão de obra) | 0.244 | 136.52 | 33.31 |
| mo098 | h | Ajudante de montador de painéis metálicos. (mão de obra) | 0.122 | 99.31 | 12.12 |
| % | % | Custos directos complementares | 2 % | 3578.23 | 71.56 |
|  |  | Custos directos |  |  | 3649.79 |
