# Peças especiais para cobertura inclinada de chapa perfilada de zinco

- Propriedade do ficheiro: CYPE INGENIEROS, S.A.
- Formato: FIEBDC-3/2002
- Âmbito geográfico: Moçambique
- Moeda: MZN
- Custos indirectos: 3.00 %
- IVA: 17.00 %

## Q Coberturas

### QU Componentes de coberturas inclinadas e curvas

#### QUZ De chapas de zinco

**QUZ012** Ud Peças especiais para cobertura inclinada de chapa perfilada de zinco.
Boca de ventilação semi-cónica, de zinco, de 0,70 mm de espessura, 250 mm de largura e 260 mm de comprimento, acabamento prepatinado, cor cinzento, para cobertura inclinada, com uma pendente maior que 10%. Colocação em obra: através de soldadura.
Inclui: Marcação e colocação das peças especiais. Fixação através de soldadura.
Critério de medição de projecto: Número de unidades previstas, segundo documentação gráfica de Projecto.
Critério de medição de obra: Medir-se-á o número de unidades realmente executadas segundo especificações de Projecto.

| Código | Un | Descrição | Rendimento | Preço | Importância |
|---|---|---|---|---|---|
| mt42sva930e | Ud | Boca de ventilação semi-cónica, de zinco, de 0,7 mm de espessura, 250 mm de largura e 260 mm de comprimento, acabamento prepatinado, cor cinzento e com uma superfície das aberturas de ventilação de 85 cm²; para colocar em obra através de soldadura. (material) | 1.000 | 3391.70 | 3391.70 |
| mq08sol020 | h | Equipamentos e elementos auxiliares para soldadura eléctrica. (equipamento) | 0.012 | 121.37 | 1.46 |
| mo019 | h | Oficial de 1ª soldador. (mão de obra) | 0.012 | 134.60 | 1.62 |
| mo051 | h | Oficial de 1ª montador de painéis metálicos. (mão de obra) | 0.244 | 136.52 | 33.31 |
| mo098 | h | Ajudante de montador de painéis metálicos. (mão de obra) | 0.122 | 99.31 | 12.12 |
| % | % | Custos directos complementares | 2 % | 3440.21 | 68.80 |
|  |  | Custos directos |  |  | 3509.01 |
