# Revestimento com lajetas pré-fabricadas de betão, fixadas com argamassa

- Propriedade do ficheiro: CYPE INGENIEROS, S.A.
- Formato: FIEBDC-3/2002
- Âmbito geográfico: Moçambique
- Moeda: MZN
- Custos indirectos: 3.00 %
- IVA: 17.00 %

## R Revestimentos

### RA De peças rígidas em paramentos verticais

#### RAH De lajetas pré-fabricadas de betão

**RAH005** m² Revestimento com lajetas pré-fabricadas de betão, fixadas com argamassa.
Revestimento de paramento vertical, até 3 m de altura, com lajetas pré-fabricadas de betão, cor branca, de 20x40x2 cm, assentes com argamassa bastarda de cal e cimento branco BL-II/A-L 42,5 R, M-2,5 espalhada sobre toda a face posterior da peça e ajustado com a ponta da colher de pedreiro, enchendo com a mesma argamassa as aberturas que possam ter ficado. Vedação de juntas com argamassa de juntas especial para revestimentos de pré-fabricados de betão. Inclusive cortes, peças a meia esquadria, juntas e peças especiais.
Inclui: Limpeza e humidificação do paramento a revestir. Colocação e aprumo de prumos de referência. Colocação de fios entre prumos. Preparação das plaquetas, salpicando-as com leitada de cimento e areia na face interior. Colocação das plaquetas. Verificação do aprumo, nível e alinhamento da fiada de plaquetas. Enchimento das juntas. Limpeza final do paramento.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt19php010b | m² | Lajeta pré-fabricada de betão branco, 20x40x2 cm. (material) | 1.050 | 1187.74 | 1247.13 |
| mt09mor030a | m³ | Argamassa bastarda de cal e cimento branco BL-II/A-L 42,5 R, tipo M-2,5, confeccionada em obra com 200 kg/m³ de cimento e uma proporção em volume 1:2:10. (material) | 0.025 | 7311.17 | 182.78 |
| mt09mcr235 | kg | Argamassa de juntas para pré-fabricados de betão e pedra artificial, composta de cimento, inertes, pigmentos e aditivos especiais. (material) | 0.150 | 112.52 | 16.88 |
| op00sie030 |  | Serra de disco de diamante, para mesa de trabalho, de corte húmido. | 1.000 | 0.00 | 0.00 |
| op00tal010 |  | Berbequim. | 1.000 | 0.00 | 0.00 |
| mo020 | h | Oficial de 1ª construção. (mão de obra) | 0.422 | 132.85 | 56.06 |
| mo077 | h | Ajudante de construção. (mão de obra) | 0.422 | 99.31 | 41.91 |
| mo113 | h | Operário não qualificado construção. (mão de obra) | 0.422 | 95.68 | 40.38 |
| % | % | Custos directos complementares | 2 % | 1585.14 | 31.70 |
|  |  | Custos directos |  |  | 1616.84 |
