# Revestimento com placas de pedra natural fixadas com cimento cola e grampos de ancoragem

- Propriedade do ficheiro: CYPE INGENIEROS, S.A.
- Formato: FIEBDC-3/2002
- Âmbito geográfico: Moçambique
- Moeda: MZN
- Custos indirectos: 3.00 %
- IVA: 17.00 %

## R Revestimentos

### RA De peças rígidas em paramentos verticais

#### RAP De pedra natural

**RAP007** m² Revestimento com placas de pedra natural fixadas com cimento cola e grampos de ancoragem.
Revestimento com placas mecanizadas de granito Ariz, acabamento polido, de 60x40x3 cm, assente com cimento cola melhorado, C2 TE, com deslizamento reduzido e tempo de colocação ampliado, cinzento. Vedação de juntas com argamassa de juntas cimentosa, CG1, para junta mínima (entre 1,5 e 3 mm), com a mesma tonalidade das peças. Inclusive grampos de ancoragem de aço inoxidável, caixas em paredes, cortes, peças a meia esquadria, juntas e peças especiais.
Inclui: Limpeza e humidificação do paramento a revestir. Colocação e aprumo de prumos de referência. Colocação de fios entre prumos. Preparação da pedra natural, salpicando-a com leitada de cimento e areia na face interior. Colocação dos grampos de ancoragem. Colocação das plaquetas. Verificação do aprumo, nível e alinhamento da fiada de plaquetas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt18bgi010gc | m² | Placa mecanizada de granito nacional, Ariz, 60x40x3 cm, acabamento polido, segundo NP EN 1469. (material) | 1.050 | 6119.69 | 6425.67 |
| mt19paj010 | Ud | Kit de fixação formado por grampos de ancoragem de aço inoxidável de 5 mm e parafusos, em revestimento de paramentos com materiais pétreos. (material) | 1.000 | 419.04 | 419.04 |
| mt09mcr021q | kg | Cimento cola melhorado, C2 TE, com deslizamento reduzido e tempo de colocação ampliado, segundo NP EN 12004, cor cinzento. (material) | 2.500 | 27.34 | 68.35 |
| mt09mcr060c | kg | Argamassa de juntas cimentosa, CG1, para junta mínima entre 1,5 e 3 mm, segundo EN 13888. (material) | 0.100 | 31.89 | 3.19 |
| op00sie030 |  | Serra de disco de diamante, para mesa de trabalho, de corte húmido. | 1.000 | 0.00 | 0.00 |
| op00tal010 |  | Berbequim. | 1.000 | 0.00 | 0.00 |
| mo022 | h | Oficial de 1ª colocador de pedra natural. (mão de obra) | 1.584 | 132.85 | 210.43 |
| mo060 | h | Ajudante de colocador de pedra natural. (mão de obra) | 0.792 | 99.31 | 78.65 |
| % | % | Custos directos complementares | 2 % | 7205.33 | 144.11 |
|  |  | Custos directos |  |  | 7349.44 |
