# Revestimento contínuo de paramentos com microargamassa natural de cal

- Propriedade do ficheiro: CYPE INGENIEROS, S.A.
- Formato: FIEBDC-3/2002
- Âmbito geográfico: Moçambique
- Moeda: MZN
- Custos indirectos: 3.00 %
- IVA: 17.00 %

## R Revestimentos

### RB Argamassas industriais para rebocos

#### RBN Microargamassas naturais de cal

**RBN010** m² Revestimento contínuo de paramentos com microargamassa natural de cal.
Revestimento contínuo de paramentos com microargamassa, de 2 a 4 mm de espessura, realizado sobre superfície absorvente. CAMADA BASE: microargamassa natural de cal, composta por cal hidráulica natural, tipo NHL 5, segundo NP EN 459-1 e inertes seleccionados com granulometria de até 600 microns, cor branca, em duas camadas, (0,75 kg/m² cada camada). CAMADA DECORATIVA: microargamassa natural de cal, composta por cal hidráulica natural, tipo NHL 5, segundo NP EN 459-1 e inertes seleccionados com granulometria de até 100 microns, cor a escolher, em duas camadas, (0,15 kg/m² cada camada). CAMADA DE VEDAÇÃO: uma demão de mistura de óleos e resinas vegetais.
Critérios considerados na determinação do preço da unidade de obra: O preço não inclui a superfície suporte.
Inclui: Limpeza da superfície suporte. Implantação das juntas de dilatação e panos de trabalho. Execução da mistura. Aplicação da camada base. Aplicação da camada decorativa. Lixar as pequenas aderências e imperfeições. Aplicação da camada de vedante. Limpeza final da superfície acabada.
Critério de medição de projecto: Superfície medida em projecção horizontal, segundo documentação gráfica de Projecto.
Critério de medição de obra: Medir-se-á, em projecção horizontal, a superfície realmente executada segundo especificações de Projecto.

| Código | Un | Descrição | Rendimento | Preço | Importância |
|---|---|---|---|---|---|
| mt28mcn010a | kg | Microargamassa natural de cal, composta por cal hidráulica natural, tipo NHL 5, segundo NP EN 459-1 e inertes seleccionados com granulometria de até 600 microns, cor branca, densidade 1200 kg/m³, resistência à compressão 5 N/mm², sem compostos orgânicos voláteis (COV), fornecida em sacos, segundo EN 13813. (material) | 1.500 | 229.50 | 344.25 |
| mt28mcn010d | kg | Microargamassa natural de cal, composta por cal hidráulica natural, tipo NHL 5, segundo NP EN 459-1 e inertes seleccionados com granulometria de até 100 microns, cor a escolher, densidade 800 kg/m³, resistência à compressão 5 N/mm², sem compostos orgânicos voláteis (COV), fornecida em sacos, segundo EN 13813. (material) | 0.300 | 875.60 | 262.68 |
| mt28mcn020a | l | Mistura de óleos e resinas vegetais, para aplicar com trincha ou rolo. (material) | 0.300 | 2746.62 | 823.99 |
| mt08aaa010a | m³ | Água. (material) | 0.054 | 68.32 | 3.69 |
| op00tal020 |  | Berbequim com misturador. | 1.000 | 0.00 | 0.00 |
| mo020 | h | Oficial de 1ª construção. (mão de obra) | 0.915 | 132.85 | 121.56 |
| mo113 | h | Operário não qualificado construção. (mão de obra) | 1.635 | 95.68 | 156.44 |
| % | % | Custos directos complementares | 2 % | 1712.61 | 34.25 |
|  |  | Custos directos |  |  | 1746.86 |
