# Revestimento mural interior com chapa de aço laminado a quente

- Propriedade do ficheiro: CYPE INGENIEROS, S.A.
- Formato: FIEBDC-3/2002
- Âmbito geográfico: Moçambique
- Moeda: MZN
- Custos indirectos: 3.00 %
- IVA: 17.00 %

## R Revestimentos

### RD Decorativos

#### RDE Metálicos

**RDE030** m² Revestimento mural interior com chapa de aço laminado a quente.
Revestimento mural interior com chapa de aço laminado a quente EN 10025 S275JR, de 6 mm de espessura, acabamento galvanizado a quente, com tratamento anticorrosão C4 para um grau de durabilidade M, segundo NP EN ISO 12944-1. Colocação em obra: sistema de fixação oculta com parafusos de aço galvanizado sobre substrutura suporte formada por perfis de aço laminado de 40x20 mm, acabamento galvanizado a quente, com uma separação de 600 mm. Inclusive ancoragens mecânicas para a fixação da substrutura suporte ao paramento.
Inclui: Limpeza e preparação da superfície suporte. Marcação. Fixação dos perfis sobre o paramento. Corte e preparação do revestimento. Colocação e fixação do revestimento. Resolução de encontros e pontos singulares.
Critério de medição de projecto: Superfície medida segundo documentação gráfica de Projecto, descontando as aberturas de superfície maior de 2 m².
Critério de medição de obra: Medir-se-á a superfície realmente executada segundo especificações de Projecto, descontando as aberturas de superfície maior de 2 m².

| Código | Un | Descrição | Rendimento | Preço | Importância |
|---|---|---|---|---|---|
| mt07ala010ddc | kg | Aço laminado EN 10025 S275JR, em perfis laminados a quente, peças simples, para aplicações estruturais, das séries L, LD, T, redondo, quadrado, rectangular ou chapa, acabamento galvanizado a quente. Trabalhado e montado em oficina, para colocar com ligações aparafusadas em obra. (material) | 1.660 | 155.46 | 258.06 |
| mt26aaa033a | Ud | Ancoragem mecânica com bucha de nylon e parafuso de aço galvanizado, de cabeça escareada. (material) | 12.000 | 27.97 | 335.64 |
| mt29pme050f | kg | Chapa de aço laminado a quente EN 10025 S275JR, de 6 mm de espessura, acabamento galvanizado a quente. (material) | 49.500 | 118.64 | 5872.68 |
| mt29pme055 | m² | Tratamento anticorrosão C4 para um grau de durabilidade M, segundo NP EN ISO 12944-1, composto de limpeza e desengorduramento da superfície com detergente e água à pressão (15-20 MPa) e enxaguamento posterior; posterior aplicação de uma camada dupla intermédia de tinta epoxi, de pelo menos 180 microns de espessura, e uma camada de acabamento à base de poliuretano, de pelo menos 60 microns de espessura, cor a escolher. (material) | 2.050 | 1359.07 | 2786.09 |
| mt29pme040a | Ud | Parafuso de aço galvanizado. (material) | 9.330 | 30.87 | 288.02 |
| mo018 | h | Oficial de 1ª serralheiro. (mão de obra) | 0.927 | 142.13 | 131.75 |
| mo059 | h | Ajudante de serralheiro. (mão de obra) | 0.927 | 105.07 | 97.40 |
| % | % | Custos directos complementares | 2 % | 9769.64 | 195.39 |
|  |  | Custos directos |  |  | 9965.03 |
