# Remate de degrau com revestimento flexível ou têxtil, através de perfil pré-moldado com banda intercambiável de PVC

- Propriedade do ficheiro: CYPE INGENIEROS, S.A.
- Formato: FIEBDC-3/2002
- Âmbito geográfico: Moçambique
- Moeda: MZN
- Custos indirectos: 3.00 %
- IVA: 17.00 %

## R Revestimentos

### RE Escadas

#### REA Remates de degrau

**REA021** m Remate de degrau com revestimento flexível ou têxtil, através de perfil pré-moldado com banda intercambiável de PVC.
Formação de remate de degrau com revestimento flexível ou têxtil, através de perfil em L perfurado de alumínio anodizado, de 39 mm de largura e 12 mm de altura, cor prata, com banda intercambiável de PVC com entalhes anti-deslizantes e furos escareados. Incluindo limpeza e preparação da superfície suporte, marcação e fixação do perfil oculta por baixo da banda, realizada com parafusos de aço.
Inclui: Limpeza e preparação da superfície suporte. Marcação. Corte, colocação e fixação do perfil. Colocação da banda intercambiável.
Critério de medição de projecto: Comprimento medido segundo documentação gráfica de Projecto.
Critério de medição de obra: Medir-se-á o comprimento realmente executado segundo especificações de Projecto.

| Código | Un | Descrição | Rendimento | Preço | Importância |
|---|---|---|---|---|---|
| mt18rpe040a | m | Perfil em L perfurado de alumínio anodizado, de 39 mm de largura e 12 mm de altura, cor prata, com banda intercambiável de PVC com entalhes anti-deslizantes e furos escareados, para remate de degrau com revestimento flexível ou têxtil; inclusive acessórios de fixação. (material) | 1.050 | 1089.95 | 1144.45 |
| mo023 | h | Oficial de 1ª ladrilhador. (mão de obra) | 0.065 | 134.36 | 8.73 |
| % | % | Custos directos complementares | 2 % | 1153.18 | 23.06 |
|  |  | Custos directos |  |  | 1176.24 |
