# Remate de degrau com revestimento de borracha, de linóleo ou vinílico, através de perfil pré-moldado

- Propriedade do ficheiro: CYPE INGENIEROS, S.A.
- Formato: FIEBDC-3/2002
- Âmbito geográfico: Moçambique
- Moeda: MZN
- Custos indirectos: 3.00 %
- IVA: 17.00 %

## R Revestimentos

### RE Degraus

#### REA Remates

**REA040** m Remate de degrau com revestimento de borracha, de linóleo ou vinílico, através de perfil pré-moldado.
Remate de degrau com revestimento de borracha, de linóleo ou vinílico, através de perfil de alumínio anodizado, imitação metal cromado, acabamento escovado, anti-deslizante, "SCHLÜTER-SYSTEMS", de 3 mm de altura, com perfurações para a sua fixação, fixado mecanicamente.
Inclui: Limpeza e preparação da superfície suporte. Marcação. Corte, colocação e fixação do perfil.
Critério de medição de projecto: Comprimento medido segundo documentação gráfica de Projecto.
Critério de medição de obra: Medir-se-á o comprimento realmente executado segundo especificações de Projecto.

| Código | Un | Descrição | Rendimento | Preço | Importância |
|---|---|---|---|---|---|
| mt18jrs770aaa1 | m | Perfil de alumínio anodizado, imitação metal cromado, acabamento escovado, anti-deslizante, "SCHLÜTER-SYSTEMS", de 3 mm de altura, com perfurações para a sua fixação, fornecido em barras de 2,5 m de comprimento, para remate de degrau com revestimento de borracha, de linóleo e vinílicos, com elementos de fixação. (material) | 1.050 | 976.18 | 1024.99 |
| mo023 | h | Oficial de 1ª ladrilhador. (mão de obra) | 0.065 | 140.25 | 9.12 |
| % | % | Custos directos complementares | 2 % | 1034.11 | 20.68 |
|  |  | Custos directos |  |  | 1054.79 |
