# Rodapé de escada cerâmico. Colocação em camada fina

- Propriedade do ficheiro: CYPE INGENIEROS, S.A.
- Formato: FIEBDC-3/2002
- Âmbito geográfico: Moçambique
- Moeda: MZN
- Custos indirectos: 3.00 %
- IVA: 17.00 %

## R Revestimentos

### RE Degraus

#### REG De peças cerâmicas

**REG045** Ud Rodapé de escada cerâmico. Colocação em camada fina.
Rodapé de escada de grés esmaltado, de 80 mm, gama média. COLOCAÇÃO: em camada fina, com cimento cola de presa normal, C1 sem nenhuma característica adicional, cinzento. ENCHIMENTO DE JUNTAS: com argamassa de juntas cimentosa melhorada, com absorção de água reduzida e resistência elevada à abrasão tipo CG 2 W A, cor branco, para juntas de 2 a 15 mm.
Inclui: Marcação do rodapé de escada. Humidificação do suporte. Enchimento das juntas. Limpeza.
Critério de medição de projecto: Número de unidades previstas, segundo documentação gráfica de Projecto.
Critério de medição de obra: Medir-se-á o número de unidades realmente executadas segundo especificações de Projecto.

| Código | Un | Descrição | Rendimento | Preço | Importância |
|---|---|---|---|---|---|
| mt18zce105b | Ud | Rodapé de grés esmaltado, de 80 cm de altura, gama média. (material) | 1.050 | 139.86 | 146.85 |
| mt09mcr021g | kg | Cimento cola de presa normal, C1, segundo NP EN 12004, cor cinzento. (material) | 0.250 | 16.00 | 4.00 |
| mt09mcp020bB | kg | Argamassa de juntas cimentosa melhorada, com absorção de água reduzida e resistência elevada à abrasão, tipo CG2 W A, segundo EN 13888, cor branca, para juntas de 2 a 15 mm, à base de cimento de alta resistência, inertes seleccionados, aditivos especiais e pigmentos, com efeito anti-caruncho, anti-verdete e preventivo das eflorescências, hidrorrepelente, especial para enchimento de juntas de todo tipo de peças cerâmicas e pedras naturais em zonas de proliferação de microrganismos. (material) | 0.180 | 77.73 | 13.99 |
| op00sie030 |  | Serra de disco de diamante, para mesa de trabalho, de corte húmido. | 1.000 | 0.00 | 0.00 |
| op00cor030 |  | Cortadora manual de ladrilhos cerâmicos. | 1.000 | 0.00 | 0.00 |
| mo023 | h | Oficial de 1ª ladrilhador. (mão de obra) | 0.155 | 140.25 | 21.74 |
| mo061 | h | Ajudante de ladrilhador. (mão de obra) | 0.008 | 104.83 | 0.84 |
| % | % | Custos directos complementares | 2 % | 187.42 | 3.75 |
|  |  | Custos directos |  |  | 191.17 |
