# Degrau de vidro em escada metálica

- Propriedade do ficheiro: CYPE INGENIEROS, S.A.
- Formato: FIEBDC-3/2002
- Âmbito geográfico: Moçambique
- Moeda: MZN
- Custos indirectos: 3.00 %
- IVA: 17.00 %

## R Revestimentos

### RE Escadas

#### REV De vidro

**REV020** Ud Degrau de vidro em escada metálica.
Degrau de vidro laminado de segurança de 300x900 mm e 6+10+10 mm de espessura, translúcido, com os bordos polidos, classificação de prestações 1B1, com resistência ao deslizamento entre 35 e 45, apoiado em bandas de borracha sintética EPDM, colocadas sobre a estrutura metálica da escada e ajustado lateralmente com bandas do mesmo material. Inclusive silicone sintético incolor para enchimento de juntas.
Critérios considerados na determinação do preço da unidade de obra: O preço não inclui a estrutura metálica.
Inclui: Colocação das bandas de apoio e de ajuste lateral, sobre a estrutura suporte. Colocação dos degraus. Vedação de juntas. Limpeza do tramo.
Critério de medição de projecto: Número de unidades previstas, segundo documentação gráfica de Projecto.
Critério de medição de obra: Medir-se-á o número de unidades realmente executadas segundo especificações de Projecto.

| Código | Un | Descrição | Rendimento | Preço | Importância |
|---|---|---|---|---|---|
| mt21vlp040eb | Ud | Degrau de vidro laminado de segurança, de 300x900 mm e 6+10+10 mm de espessura, translúcido, composto por vidro exterior temperado de 6 mm de espessura, com resistência ao deslizamento entre 35 e 45 segundo ENV 12633 através da aplicação de um tratamento anti-deslizante na sua face exterior, vidro intermédio temperado de 10 mm de espessura e vidro interior temperado de 10 mm de espessura, unidos mediante dois filmes incolores de polivinil butiral, com os bordos polidos; classificação de prestações 1B1 segundo EN 12600. (material) | 1.000 | 3464.69 | 3464.69 |
| mt21vlp020a | m | Banda de borracha sintética EPDM de 25 mm de largura e 5 mm de espessura, dureza Shore A aproximada de 50, para o ajuste lateral à estrutura suporte das peças de vidro pisável, fornecida em rolos de 10 m de comprimento. (material) | 0.300 | 438.87 | 131.66 |
| mt21vlp030a | m | Banda de borracha sintética EPDM de 45 mm de largura e 5 mm de espessura, para o apoio sobre a estrutura suporte das peças de vidro pisável, fornecida em rolos de 10 m de comprimento. (material) | 0.300 | 868.10 | 260.43 |
| mt21vva015a | Ud | Cartucho de 310 ml de silicone neutro, incolor, dureza Shore A aproximada de 23, segundo EN ISO 868 e recuperação elástica >=80%, segundo EN ISO 7389. (material) | 0.050 | 556.69 | 27.83 |
| mt21vva021 | Ud | Material auxiliar para a colocação de vidros. (material) | 1.000 | 121.54 | 121.54 |
| mo055 | h | Oficial de 1ª vidraceiro. (mão de obra) | 0.323 | 142.98 | 46.18 |
| mo110 | h | Ajudante de vidraceiro. (mão de obra) | 0.323 | 106.79 | 34.49 |
| % | % | Custos directos complementares | 2 % | 4086.82 | 81.74 |
|  |  | Custos directos |  |  | 4168.56 |
