# Caiação sobre paramento exterior

- Propriedade do ficheiro: CYPE INGENIEROS, S.A.
- Formato: FIEBDC-3/2002
- Âmbito geográfico: Moçambique
- Moeda: MZN
- Custos indirectos: 3.00 %
- IVA: 17.00 %

## R Revestimentos

### RF Pinturas em paramentos exteriores

#### RFA Tintas naturais de origem mineral de cal

**RFA010** m² Caiação sobre paramento exterior.
Caiação com três demãos de leitada fluida, tipo CL 90-S ML, à base de cal aérea hidratada, com uma relação água/cal de 2,7 dosificada em peso e 300 kg/m³ de cal, sobre paramento exterior de argamassa de cal, pedra ou tijolo.
Critérios considerados na determinação do preço da unidade de obra: O preço inclui a protecção dos elementos da envolvente que possam ser afectados durante os trabalhos e a resolução de pontos singulares.
Inclui: Preparação e limpeza prévia do suporte. Aplicação de uma demão de primário. Aplicação de duas demãos de acabamento.
Critério de medição de projecto: Superfície medida segundo documentação gráfica de Projecto, com o mesmo critério que o suporte base.
Critério de medição de obra: Medir-se-á a superfície realmente executada segundo especificações de Projecto, com o mesmo critério que o suporte base.

| Código | Un | Descrição | Rendimento | Preço | Importância |
|---|---|---|---|---|---|
| mt08cal011a | kg | Cal aérea hidratada, tipo CL 90-S, segundo NP EN 459-1, em sacos. (material) | 1.800 | 19.89 | 35.80 |
| mt08aaa010a | m³ | Água. (material) | 0.005 | 68.32 | 0.34 |
| op00tal020 |  | Berbequim com misturador. | 1.000 | 0.00 | 0.00 |
| mo038 | h | Oficial de 1ª pintor. (mão de obra) | 0.078 | 132.85 | 10.36 |
| mo076 | h | Ajudante de pintor. (mão de obra) | 0.078 | 99.31 | 7.75 |
| % | % | Custos directos complementares | 2 % | 54.25 | 1.09 |
|  |  | Custos directos |  |  | 55.34 |
