# Revestimento pétreo

- Propriedade do ficheiro: CYPE INGENIEROS, S.A.
- Formato: FIEBDC-3/2002
- Âmbito geográfico: Moçambique
- Moeda: MZN
- Custos indirectos: 3.00 %
- IVA: 17.00 %

## R Revestimentos

### RG Argamassas e revestimentos acrílicos

#### RGP Revestimentos e pastas pétreas

**RGP010** m² Revestimento pétreo.
Aplicação manual de duas demãos de revestimento pétreo, cor branca, acabamento mate, textura lisa, a primeira demão diluída com 15% de água e a seguinte diluída com 5% de água ou não diluída, (rendimento: 0,11 l/m² cada demão); aplicação prévia de uma demão de primário à base de copolímeros acrílicos em suspensão aquosa, sobre paramento exterior de argamassa.
Critérios considerados na determinação do preço da unidade de obra: O preço inclui a protecção dos elementos da envolvente que possam ser afectados durante os trabalhos e a resolução de pontos singulares.
Inclui: Preparação, limpeza e lixagem prévia do suporte. Preparação da mistura. Aplicação de uma demão de primário. Aplicação de duas demãos de acabamento.
Critério de medição de projecto: Superfície medida segundo documentação gráfica de Projecto, sem deduzir aberturas menores que 4 m² e descontando, nas aberturas de superfície maior de 4 m², o excesso sobre 4 m².
Critério de medição de obra: Medir-se-á a superfície realmente executada segundo especificações de Projecto, descontando, nas aberturas de superfície maior de 4 m², o excesso sobre 4 m².

| Código | Un | Descrição | Rendimento | Preço | Importância |
|---|---|---|---|---|---|
| mt27pfp010b | l | Primário, à base de copolímeros acrílicos em suspensão aquosa, para favorecer a coesão de suportes pouco consistentes e a aderência de pinturas. (material) | 0.146 | 411.67 | 60.10 |
| mt27pep010bac | kg | Revestimento pétreo para exteriores, à base de copolímeros acrílicos, impermeável à água da chuva e permeável ao vapor de água, cor Blanco, textura lisa, aplicada com trincha ou rolo. (material) | 0.220 | 391.73 | 86.18 |
| op00tal020 |  | Berbequim com misturador. | 1.000 | 0.00 | 0.00 |
| mo038 | h | Oficial de 1ª pintor. (mão de obra) | 0.203 | 134.36 | 27.28 |
| mo076 | h | Ajudante de pintor. (mão de obra) | 0.203 | 100.44 | 20.39 |
| % | % | Custos directos complementares | 2 % | 193.95 | 3.88 |
|  |  | Custos directos |  |  | 197.83 |
