# Pintura com tinta de cal sobre paramento interior de argamassa de cal ou argamassa bastarda de cal

- Propriedade do ficheiro: CYPE INGENIEROS, S.A.
- Formato: FIEBDC-3/2002
- Âmbito geográfico: Moçambique
- Moeda: MZN
- Custos indirectos: 3.00 %
- IVA: 17.00 %

## R Revestimentos

### RI Pinturas em paramentos interiores

#### RIC Tintas de cal

**RIC020** m² Pintura com tinta de cal sobre paramento interior de argamassa de cal ou argamassa bastarda de cal.
Aplicação manual de duas demãos de tinta de cal, cor branca, a primeira demão diluída com 30 a 40% de água e a seguinte diluída com 30% de água ou não diluída, (rendimento: 0,25 l/m² cada demão); aplicação prévia de uma demão de primário granuloso translúcido, sobre paramento interior de argamassa de cal ou argamassa bastarda de cal, horizontal, até 3 m de altura.
Critérios considerados na determinação do preço da unidade de obra: O preço inclui a protecção dos elementos da envolvente que possam ser afectados durante os trabalhos e a resolução de pontos singulares.
Inclui: Preparação, limpeza e lixagem prévia do suporte. Humedecimento prévio da superfície suporte. Aplicação de uma demão de primário. Aplicação de duas demãos de acabamento.
Critério de medição de projecto: Superfície medida segundo documentação gráfica de Projecto, com o mesmo critério que o suporte base.
Critério de medição de obra: Medir-se-á a superfície realmente executada segundo especificações de Projecto, com o mesmo critério que o suporte base.

| Código | Un | Descrição | Rendimento | Preço | Importância |
|---|---|---|---|---|---|
| mt27pci010a | l | Primário granuloso, translúcido, para melhorar a aderência de tintas ou revestimentos de cal sobre superfícies difíceis. (material) | 0.150 | 620.29 | 93.04 |
| mt27pir200c | l | Tinta de cal ecológica para interior, à base de cal apagada e repousada, terras coloridas, carbonato cálcico micronizado e aditivos especiais, cor branca, acabamento mate, textura lisa, anti-caruncho e anti-verdete, muito permeável ao vapor de água, resistente à contaminação urbana, aos raios UV e aos gases de combustão; para aplicar com trincha, rolo ou pistola. (material) | 0.500 | 1571.30 | 785.65 |
| op00tal020 |  | Berbequim com misturador. | 1.000 | 0.00 | 0.00 |
| mo038 | h | Oficial de 1ª pintor. (mão de obra) | 0.201 | 132.85 | 26.70 |
| mo076 | h | Ajudante de pintor. (mão de obra) | 0.201 | 99.31 | 19.96 |
| % | % | Custos directos complementares | 2 % | 925.35 | 18.51 |
|  |  | Custos directos |  |  | 943.86 |
