# Hidrófugo transparente para pavimentos

- Propriedade do ficheiro: CYPE INGENIEROS, S.A.
- Formato: FIEBDC-3/2002
- Âmbito geográfico: Moçambique
- Moeda: MZN
- Custos indirectos: 3.00 %
- IVA: 17.00 %

## R Revestimentos

### RL Tratamentos superficiais de protecção

#### RLH Hidrófugos

**RLH020** m² Hidrófugo transparente para pavimentos.
Aplicação de tratamento superficial de protecção hidrófuga para pavimentos de betão, através de impregnação hidrófuga incolor, à base de polímeros orgânicos em dispersão aquosa, aplicada em uma demão (rendimento: 0,2 kg/m²). Inclusive limpeza da superfície suporte.
Inclui: Limpeza geral do paramento suporte. Aplicação da demão de hidrofugante.
Critério de medição de projecto: Superfície medida segundo documentação gráfica de Projecto, com o mesmo critério que o suporte base.
Critério de medição de obra: Medir-se-á a superfície realmente executada segundo especificações de Projecto, com o mesmo critério que o suporte base.

| Código | Un | Descrição | Rendimento | Preço | Importância |
|---|---|---|---|---|---|
| mt18tss010a | kg | Impregnação hidrófuga incolor, à base de polímeros orgânicos em dispersão aquosa, repelente da água e da sujidade, para aplicação sobre superfícies de betão ou pedra natural. (material) | 0.200 | 1489.05 | 297.81 |
| mo038 | h | Oficial de 1ª pintor. (mão de obra) | 0.220 | 134.36 | 29.56 |
| % | % | Custos directos complementares | 2 % | 327.37 | 6.55 |
|  |  | Custos directos |  |  | 333.92 |
