# Reboco de imitação de alvenarias sobre paramento exterior

- Propriedade do ficheiro: CYPE INGENIEROS, S.A.
- Formato: FIEBDC-3/2002
- Âmbito geográfico: Moçambique
- Moeda: MZN
- Custos indirectos: 3.00 %
- IVA: 17.00 %

## R Revestimentos

### RP Conglomerados tradicionais

#### RPR Rebocos

**RPR020** m² Reboco de imitação de alvenarias sobre paramento exterior.
Formação de reboco com espátula, mediante a aplicação manual sobre um paramento exterior, com emboço previamente executado (não incluído neste preço), de duas camadas de argamassa de cal aérea apagada de 15 e 10 mm de espessura respectivamente; a primeira de dosagem 1:4 e inerte grosso, e a segunda, que tem incluído o pigmento na sua massa, de dosagem 1:4 e inerte de granulometria muito cuidada e diferentes grossuras de 0,2 a 2 mm (areia de mármore). Acabamento superficial: será executada com espátula aplicado sobre a última camada, uma vez realizado sobre ela o desenho da alvenaria de cantaria. Inclusive preparação da superfície suporte, colocação da malha de fibra de vidro anti-álcalis para reforço de encontros entre materiais diferentes e nas testas de laje, em 20% da superfície do paramento, formação de juntas, cantos, mestras, arestas, reentrâncias, ombreiras, padieiras, remates nos encontros com paramentos, revestimentos ou outros elementos assentes na sua superfície.
Inclui: Preparação da superfície suporte. Colocação da malha entre distintos materiais e nas testas de laje. Disposição dos panos de trabalho. Preparação e aplicação de uma primeira camada. Preparação e aplicação de uma segunda camada. Realização de juntas e encontros. Acabamento superficial. Correcção de falhas e limpeza final.
Critério de medição de projecto: Superfície medida segundo documentação gráfica de Projecto, descontando as aberturas de superfície maior de 2 m² e incluindo o desenvolvimento das reentrâncias.
Critério de medição de obra: Medir-se-á a superfície realmente executada segundo especificações de Projecto, descontando as aberturas de superfície maior de 2 m² e incluindo o desenvolvimento das reentrâncias.

| Código | Un | Descrição | Rendimento | Preço | Importância |
|---|---|---|---|---|---|
| mt28pmc010a | m³ | Pasta de argamassa de cal para rebocos, inclusive inerte. (material) | 0.025 | 11612.32 | 290.31 |
| mt09var030a | m² | Malha de fibra de vidro tecida, com impregnação de PVC, de 10x10 mm de vão de malha, anti-álcalis, de 115 a 125 g/m² e 500 µm de espessura, para armar rebocos tradicionais, emboços e argamassas. (material) | 0.210 | 70.89 | 14.89 |
| mt09pmr010 | kg | Pigmento para argamassas e rebocos. (material) | 0.015 | 411.64 | 6.17 |
| op00tal020 |  | Berbequim com misturador. | 1.000 | 0.00 | 0.00 |
| mo039 | h | Oficial de 1ª rebocador. (mão de obra) | 1.025 | 134.36 | 137.72 |
| mo079 | h | Ajudante de rebocador. (mão de obra) | 1.025 | 100.44 | 102.95 |
| mo111 | h | Operário especializado rebocador. (mão de obra) | 0.519 | 99.93 | 51.86 |
| % | % | Custos directos complementares | 2 % | 603.90 | 12.08 |
|  |  | Custos directos |  |  | 615.98 |
