# Argamassa monomassa

- Propriedade do ficheiro: CYPE INGENIEROS, S.A.
- Formato: FIEBDC-3/2002
- Âmbito geográfico: Moçambique
- Moeda: MZN
- Custos indirectos: 3.00 %
- IVA: 17.00 %

## R Revestimentos

### RQ Sistemas monomassa industriais

#### RQO Argamassas monomassa

**RQO010** m² Argamassa monomassa.
Formação em fachadas de revestimento contínuo de 15 mm de espessura, impermeável à água da chuva, com argamassa monomassa, acabamento com pedra projectada, cor a escolher, tipo OC CSIII W1 segundo EN 998-1, composto de cimento branco, cal, inertes de granulometria compensada, aditivos orgânicos e inorgânicos e pigmentos minerais. Aplicado manualmente sobre uma superfície de tijolo cerâmico, tijolo ou bloco de betão ou tijolo cerâmico térmico. Inclusive preparação da superfície suporte, colocação de malha de fibra de vidro anti-álcalis, de 7x6,5 mm de vão de malha, 195 g/m² de massa superficial e 0,65 mm de espessura para reforço de encontros entre materiais diferentes e nas testas de laje, num 20% da superfície do paramento, formação de juntas, cantos, mestras, arestas, reentrâncias, ombreiras e lintéis, remates nos encontros com paramentos, revestimentos ou outros elementos assentes na sua superfície.
Inclui: Preparação da superfície suporte. Disposição dos panos de trabalho. Arestado e realização de juntas. Preparação da argamassa monomassa. Aplicação de argamassa monomassa. Nivelamento do revestimento. Acabamento superficial. Correcção de falhas e limpeza final.
Critério de medição de projecto: Superfície medida segundo documentação gráfica de Projecto, descontando as aberturas de superfície maior de 3 m² e incluindo o desenvolvimento das reentrâncias.
Critério de medição de obra: Medir-se-á a superfície realmente executada segundo especificações de Projecto, descontando as aberturas de superfície maior de 3 m² e incluindo o desenvolvimento das reentrâncias.

| Código | Un | Descrição | Rendimento | Preço | Importância |
|---|---|---|---|---|---|
| mt28moc010bk | kg | Argamassa monomassa, acabamento com pedra projectada, cor a escolher, tipo OC CSIII W1 segundo EN 998-1, composto de cimento branco, cal, inertes de granulometria compensada, aditivos orgânicos e inorgânicos e pigmentos minerais. (material) | 19.500 | 53.10 | 1035.45 |
| mt28mon020b | kg | Inerte de mármore, procedente de britagem, para projectar sobre argamassa, de granulometria compreendida entre 5 e 9 mm. (material) | 15.000 | 35.69 | 535.35 |
| mt28maw050e | m² | Malha de fibra de vidro anti-álcalis, de 7x6,5 mm de vão de malha, 195 g/m² de massa superficial, 0,65 mm de espessura e de 0,11x50 m, para armar argamassas. (material) | 0.210 | 180.76 | 37.96 |
| mt28mon030 | m | Perfil para juntas de PVC. (material) | 0.750 | 33.76 | 25.32 |
| mt28mon050 | m | Perfil de PVC rígido para formação de arestas em revestimentos de argamassa monomassa. (material) | 1.250 | 35.69 | 44.61 |
| mt27wav020a | m | Fita adesiva de pintor, de 25 mm de largura. (material) | 1.000 | 9.65 | 9.65 |
| op00tal020 |  | Berbequim com misturador. | 1.000 | 0.00 | 0.00 |
| mo039 | h | Oficial de 1ª rebocador. (mão de obra) | 0.497 | 134.36 | 66.78 |
| mo111 | h | Operário especializado rebocador. (mão de obra) | 0.275 | 99.93 | 27.48 |
| % | % | Custos directos complementares | 4 % | 1782.60 | 71.30 |
|  |  | Custos directos |  |  | 1853.90 |
