# Argamassa monomassa fotocatalítico

- Propriedade do ficheiro: CYPE INGENIEROS, S.A.
- Formato: FIEBDC-3/2002
- Âmbito geográfico: Moçambique
- Moeda: MZN
- Custos indirectos: 3.00 %
- IVA: 17.00 %

## R Revestimentos

### RQ Sistemas monomassa industriais

#### RQO Argamassas monomassa

**RQO030** m² Argamassa monomassa fotocatalítico.
Formação em fachadas de revestimento contínuo de 15 mm de espessura, impermeável à água da chuva, com argamassa monomassa para a impermeabilização e decoração de fachadas, tipo OC CSIII W2, segundo EN 998-1, acabamento com inerte projectado, cor branca, composto de cimento fotocatalítico, descontaminante e auto-limpável, aditivos, resinas sintéticas e cargas minerais. Aplicado manualmente sobre uma superfície de tijolo cerâmico, tijolo ou bloco de betão ou tijolo cerâmico térmico. Inclusive preparação da superfície suporte, colocação de malha de fibra de vidro anti-álcalis para reforço de encontros entre materiais diferentes e nas testas de laje, num 20% da superfície do paramento, formação de juntas, cantos, mestras, arestas, reentrâncias, ombreiras e lintéis, remates nos encontros com paramentos, revestimentos ou outros elementos assentes na sua superfície.
Inclui: Preparação da superfície suporte. Disposição dos panos de trabalho. Arestado e realização de juntas. Preparação da argamassa monomassa. Aplicação de argamassa monomassa. Nivelamento do revestimento. Acabamento superficial. Correcção de falhas e limpeza final.
Critério de medição de projecto: Superfície medida segundo documentação gráfica de Projecto, descontando as aberturas de superfície maior de 3 m² e incluindo o desenvolvimento das reentrâncias.
Critério de medição de obra: Medir-se-á a superfície realmente executada segundo especificações de Projecto, descontando as aberturas de superfície maior de 3 m² e incluindo o desenvolvimento das reentrâncias.

| Código | Un | Descrição | Rendimento | Preço | Importância |
|---|---|---|---|---|---|
| mt28mit060aa | kg | Argamassa monomassa para a impermeabilização e decoração de fachadas, tipo OC CSIII W2, segundo EN 998-1, acabamento com inerte projectado, cor branca, composto de cimento fotocatalítico, descontaminante e auto-limpável, aditivos, resinas sintéticas e cargas minerais. (material) | 17.000 | 62.69 | 1065.73 |
| mt28mon040a | m² | Malha de fibra de vidro, anti-álcalis, de 10x10 mm de vão de malha, de 750 a 900 microns de espessura e de 200 a 250 g/m² de massa superficial, com 25 kp/cm² de resistência à tracção, para armar argamassas. (material) | 0.210 | 232.03 | 48.73 |
| mt28mon030 | m | Perfil para juntas de PVC. (material) | 0.750 | 33.76 | 25.32 |
| mt28mon050 | m | Perfil de PVC rígido para formação de arestas em revestimentos de argamassa monomassa. (material) | 1.250 | 35.69 | 44.61 |
| mt28mon020b | kg | Inerte de mármore, procedente de britagem, para projectar sobre argamassa, de granulometria compreendida entre 5 e 9 mm. (material) | 15.000 | 35.69 | 535.35 |
| op00tal020 |  | Berbequim com misturador. | 1.000 | 0.00 | 0.00 |
| mo039 | h | Oficial de 1ª rebocador. (mão de obra) | 0.497 | 134.36 | 66.78 |
| mo111 | h | Operário especializado rebocador. (mão de obra) | 0.275 | 99.93 | 27.48 |
| % | % | Custos directos complementares | 4 % | 1814.00 | 72.56 |
|  |  | Custos directos |  |  | 1886.56 |
