# Revestimento interior autoportante de placas de gesso natural (GRG)

- Propriedade do ficheiro: CYPE INGENIEROS, S.A.
- Formato: FIEBDC-3/2002
- Âmbito geográfico: Moçambique
- Moeda: MZN
- Custos indirectos: 3.00 %
- IVA: 17.00 %

## R Revestimentos

### RR Paredes (placas e painéis)

#### RRN De placas de gesso natural

**RRN002** m² Revestimento interior autoportante de placas de gesso natural (GRG).
Revestimento interior autoportante contraventado, de 64 mm de espessura total, com nível de qualidade do acabamento Q2, formado por placa de gesso natural (GRG) tipo standard de 15 mm de espessura, aparafusada directamente a uma estrutura autoportante de aço galvanizado formada por canais horizontais, solidamente fixados ao piso a ao tecto e montantes verticais de 49 mm e 0,6 mm de espessura com uma modulação de 400 mm e com disposição normal "N", montados sobre canais e fixados ao paramento vertical. Inclusive banda dessolidarizadora; fixações para a ancoragem dos perfis metálicos; parafusos para a fixação das placas e massa de juntas.
Critérios considerados na determinação do preço da unidade de obra: O preço inclui a resolução de encontros e pontos singulares, mas não inclui o isolamento a colocar entre as placas e o paramento.
Inclui: Marcação na laje inferior e na superior dos perfis. Colocação de banda de estanquidade e canais inferiores, sobre pavimento finalizado ou base de assentamento. Colocação de banda de estanquidade e canais superiores, sob lajes. Colocação e fixação dos montantes sobre os elementos horizontais. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pna080b | m | Banda estanque autocolante, de espuma de polietileno reticulado de células fechadas, de 50 mm de largura; para a estanquidade da base e do isolamento sonoro do perímetro em paredes e revestimentos interiores de placas. (material) | 0.800 | 25.04 | 20.03 |
| mt12pna050a | m | Canal, de perfil de aço galvanizado Z1 (Z140), fabricado através de laminação a frio, 50x35 mm de secção e 0,6 mm de espessura, segundo EN 14195. (material) | 0.800 | 160.58 | 128.46 |
| mt12pna060a | m | Montante, de perfil de aço galvanizado Z1 (Z140), fabricado através de laminação a frio, 49x50 mm de secção e 0,6 mm de espessura, segundo EN 14195. (material) | 3.000 | 217.60 | 652.80 |
| mt12pna010ae | m² | Placa de gesso natural (GRG), sem cartão, standard / EN 13815 - 600 / 1200 / 15 / com os bordos longitudinais desiguais, formada por uma alma de gesso de origem natural reforçada pela inclusão na massa de fibra de vidro; Euroclasse A1 de reacção ao fogo, segundo NP EN 13501-1. (material) | 1.020 | 532.74 | 543.39 |
| mt12pna020b | Ud | Parafuso autoperfurante, com cabeça de trombeta, de 25 mm de comprimento, para instalação de placas de gesso natural (GRG) sobre perfis de espessura inferior a 6 mm. (material) | 18.000 | 1.62 | 29.16 |
| mt12pna025a | Ud | Fixação composta por bucha e parafuso de cabeça escareada, de 5x30 mm. (material) | 2.000 | 7.40 | 14.80 |
| mt12pna030bp | kg | Massa de juntas, de presa normal (60 minutos), com aditivo hidrófugo; para aplicação manual ou mecânica sem fita de juntas. (material) | 0.110 | 205.81 | 22.64 |
| mt12pna040b | Ud | Cartucho de 300 cm³ de masa monocomponente; para a vedação de encontros perimetrais. (material) | 0.033 | 385.77 | 12.73 |
| op00fre010 |  | Fresadora. | 1.000 | 0.00 | 0.00 |
| op00sie010 |  | Serra tico-tico. | 1.000 | 0.00 | 0.00 |
| op00tal010 |  | Berbequim. | 1.000 | 0.00 | 0.00 |
| op00ato010 |  | Aparafusadora. | 1.000 | 0.00 | 0.00 |
| mo053 | h | Oficial de 1ª montador de pré-fabricados interiores. (mão de obra) | 0.497 | 136.52 | 67.85 |
| mo100 | h | Ajudante de montador de pré-fabricados interiores. (mão de obra) | 0.497 | 99.31 | 49.36 |
| % | % | Custos directos complementares | 2 % | 1541.22 | 30.82 |
|  |  | Custos directos |  |  | 1572.04 |
