# Rampa para pavimento técnico

- Propriedade do ficheiro: CYPE INGENIEROS, S.A.
- Formato: FIEBDC-3/2002
- Âmbito geográfico: Moçambique
- Moeda: MZN
- Custos indirectos: 3.00 %
- IVA: 17.00 %

## R Revestimentos

### RS Pavimentos

#### RSE Técnicos

**RSE100** m² Rampa para pavimento técnico.
Execução de rampa para pavimento técnico, realizada com painéis com núcleo de aglomerado de madeira de alta densidade, maior ou igual a 650 kg/m³, com revestimento exterior de segurança, anti-deslizante, resistência ao deslizamento maior que 45 segundo ENV 12633, apoiados sobre pedestais de aço, com cunha do mesmo material. Incluindo marcação, fixação dos pedestais à superfície suporte e nivelação dos mesmos através de porca. Totalmente montada, com todos os elementos necessários para a sua instalação.
Inclui: Implantação dos eixos dos pedestais e marcação de níveis. Colocação, nivelação e fixação dos pedestais. Colocação dos painéis. Colocação do revestimento.
Critério de medição de projecto: Superfície útil, medida segundo documentação gráfica de Projecto, descontando as aberturas de superfície maior de 1 m². Não foi incrementada a medição por perdas, uma vez que na composição se considerou 5% a mais.
Critério de medição de obra: Medir-se-á a superfície realmente executada segundo especificações de Projecto, descontando as aberturas de superfície maior de 1 m².

| Código | Un | Descrição | Rendimento | Preço | Importância |
|---|---|---|---|---|---|
| mt12pmm040 | m² | Rampa para pavimento técnico, realizada com painéis com núcleo de aglomerado de madeira de alta densidade, maior ou igual a 650 kg/m³, com revestimento exterior de segurança, anti-deslizante, resistência ao deslizamento maior que 45 segundo ENV 12633; inclusive pedestais e cunhas de aço. (material) | 1.000 | 14727.93 | 14727.93 |
| mo011 | h | Oficial de 1ª montador. (mão de obra) | 0.265 | 136.52 | 36.18 |
| mo080 | h | Ajudante de montador. (mão de obra) | 0.265 | 99.31 | 26.32 |
| % | % | Custos directos complementares | 2 % | 14790.43 | 295.81 |
|  |  | Custos directos |  |  | 15086.24 |
