# Desbastamento mecânico de pavimento de betão

- Propriedade do ficheiro: CYPE INGENIEROS, S.A.
- Formato: FIEBDC-3/2002
- Âmbito geográfico: Moçambique
- Moeda: MZN
- Custos indirectos: 3.00 %
- IVA: 17.00 %

## R Revestimentos

### RS Pavimentos

#### RSK Preparação da superfície

**RSK050** m² Desbastamento mecânico de pavimento de betão.
Preparação de pavimento de betão através do desbastamento mecânico com disco de diamante, obtendo uma rugosidade inferior a 2 mm, eliminando leitadas superficiais ou pinturas deterioradas, e incrementando a porosidade superficial do betão, para proceder posteriormente à aplicação de um revestimento (não incluído neste preço). Incluindo limpeza e recolha do pó e dos restos gerados através de aspiração mecânica, armazenamento, remoção e carga para camião ou contentor.
Inclui: Desbastamento mecânico do betão. Limpeza da superfície suporte. Remoção e acumulação dos restos gerados. Carga dos restos gerados para camião ou contendor.
Critério de medição de projecto: Superfície medida segundo documentação gráfica de Projecto.
Critério de medição de obra: Medir-se-á a superfície realmente executada segundo especificações de Projecto, sem deduzir a superfície ocupada pelos pilares situados dentro do seu perímetro.

| Código | Un | Descrição | Rendimento | Preço | Importância |
|---|---|---|---|---|---|
| mq06aca010 | h | Equipamento de lixagem ou debastamento com disco de diamante para superfícies de betão, com sistema de aspiração. (equipamento) | 0.104 | 206.26 | 21.45 |
| mq08gel010k | h | Grupo electrogéneo insonorizado, trifásico, de 45 kVA de potência. (equipamento) | 0.104 | 192.48 | 20.02 |
| mo020 | h | Oficial de 1ª construção. (mão de obra) | 0.119 | 134.36 | 15.99 |
| mo112 | h | Operário especializado construção. (mão de obra) | 0.119 | 98.35 | 11.70 |
| mo113 | h | Operário não qualificado construção. (mão de obra) | 0.060 | 96.77 | 5.81 |
| % | % | Custos directos complementares | 2 % | 74.97 | 1.50 |
|  |  | Custos directos |  |  | 76.47 |
