# Pavimento contínuo de microargamassa de cal e cimento

- Propriedade do ficheiro: CYPE INGENIEROS, S.A.
- Formato: FIEBDC-3/2002
- Âmbito geográfico: Moçambique
- Moeda: MZN
- Custos indirectos: 3.00 %
- IVA: 17.00 %

## R Revestimentos

### RS Pavimentos

#### RSQ Contínuos de microargamassa

**RSQ050** m² Pavimento contínuo de microargamassa de cal e cimento.
Pavimento contínuo de microargamassa, de 3 mm de espessura, realizado sobre superfície absorvente. PRIMÁRIO: à base de copolímeros acrílicos em emulsão aquosa, sem diluir. CAMADA BASE: microargamassa de cal e cimento, com um tamanho máximo do inerte de 0,4 mm, cor a escolher, com resina acrílica e pigmento, em duas camadas, (1 kg/m² cada camada) e malha de fibra de vidro anti-álcalis, de 2,2x2,3 mm de vão de malha, de 58 g/m² de massa superficial. CAMADA DECORATIVA: microargamassa de cal e cimento, com um tamanho máximo do inerte de 0,2 mm, cor a escolher, com resina acrílica e pigmento, (0,5 kg/m²). CAMADA DE VEDAÇÃO: primário à base de copolímeros acrílicos em emulsão aquosa e verniz aquoso de poliuretano bicomponente.
Critérios considerados na determinação do preço da unidade de obra: O preço não inclui a superfície suporte.
Inclui: Limpeza da superfície suporte. Implantação das juntas de dilatação e panos de trabalho. Aplicação da camada de primário. Execução da mistura. Aplicação da camada base. Colocação da malha embebida na camada base. Lixar as pequenas aderências e imperfeições. Aplicação da camada decorativa. Aplicação da camada de vedante. Limpeza final da superfície acabada.
Critério de medição de projecto: Superfície medida em projecção horizontal, segundo documentação gráfica de Projecto.
Critério de medição de obra: Medir-se-á, em projecção horizontal, a superfície realmente executada segundo especificações de Projecto.

| Código | Un | Descrição | Rendimento | Preço | Importância |
|---|---|---|---|---|---|
| mt28mcc006a | l | Primário à base de copolímeros acrílicos em emulsão aquosa, sem diluir, para regularizar a porosidade e melhorar a aderência dos suportes absorventes, para aplicar com rolo. (material) | 0.100 | 785.92 | 78.59 |
| mt28mcc050a | m² | Malha de fibra de vidro anti-álcalis, de 2,2x2,3 mm de vão de malha, de 58 g/m² de massa superficial, para armar microargamassas. (material) | 1.050 | 224.55 | 235.78 |
| mt28mcc010p | kg | Microargamassa bicomponente, composto de cimento, cal, inertes seleccionados e aditivos, com um tamanho máximo do inerte de 0,4 mm, cor a escolher, como camada base, para aplicar com palustra metálica. (material) | 2.000 | 453.78 | 907.56 |
| mt28mcc009a | l | Resina acrílica em base aquosa. (material) | 1.038 | 639.96 | 664.28 |
| mt28mcc008 | Ud | Pigmento, para a coloração em massa de microcimento. (material) | 0.200 | 2993.99 | 598.80 |
| mt28mcc010f | kg | Microargamassa bicomponente, composto de cimento, cal, inertes seleccionados e aditivos, com um tamanho máximo do inerte de 0,2 mm, cor a escolher, como camada base, para aplicar com palustra metálica. (material) | 0.500 | 453.78 | 226.89 |
| mt28mcc020a | l | Primário à base de copolímeros acrílicos em emulsão aquosa, como ponte de aderência entre a microargamassa e o verniz, para aplicar com trincha, rolo ou pistola. (material) | 0.120 | 2282.92 | 273.95 |
| mt28mcc021a | l | Verniz aquoso de poliuretano bicomponente, para aplicar com trincha, rolo ou pistola. (material) | 0.150 | 3555.36 | 533.30 |
| op00tal020 |  | Berbequim com misturador. | 1.000 | 0.00 | 0.00 |
| mo020 | h | Oficial de 1ª construção. (mão de obra) | 0.973 | 134.36 | 130.73 |
| mo113 | h | Operário não qualificado construção. (mão de obra) | 1.737 | 96.77 | 168.09 |
| % | % | Custos directos complementares | 2 % | 3817.97 | 76.36 |
|  |  | Custos directos |  |  | 3894.33 |
