# Enceramento de pavimento cerâmico poroso

- Propriedade do ficheiro: CYPE INGENIEROS, S.A.
- Formato: FIEBDC-3/2002
- Âmbito geográfico: Moçambique
- Moeda: MZN
- Custos indirectos: 3.00 %
- IVA: 17.00 %

## R Revestimentos

### RS Pavimentos

#### RSY Reparações

**RSY021** m² Enceramento de pavimento cerâmico poroso.
Enceramento de pavimento cerâmico poroso localizado no interior, através da aplicação de duas demãos de cera microcristalina, segundo as instruções e dosagens recomendadas pelo fabricante, para a protecção da superfície cerâmica, evitando o aparecimento de salitre e incrustações. Incluindo limpeza prévia do pavimento, com eliminação de partículas soltas, sem incluir a limpeza de manchas de gordura, eflorescências salinas e incrustações.
Inclui: Limpeza. Enceramento do pavimento.
Critério de medição de projecto: Superfície medida segundo documentação gráfica de Projecto.
Critério de medição de obra: Medir-se-á a superfície realmente executada segundo especificações de Projecto.

| Código | Un | Descrição | Rendimento | Preço | Importância |
|---|---|---|---|---|---|
| mt08lim090c | kg | Cera microcristalina, obtida a partir do processo de refinação do petróleo, para encerar pavimentos. (material) | 0.250 | 414.98 | 103.75 |
| mo112 | h | Operário especializado construção. (mão de obra) | 0.132 | 97.25 | 12.84 |
| mo113 | h | Operário não qualificado construção. (mão de obra) | 0.066 | 95.68 | 6.31 |
| % | % | Custos directos complementares | 2 % | 122.90 | 2.46 |
|  |  | Custos directos |  |  | 125.36 |
