# Enceramento de pavimento de pedra natural

- Propriedade do ficheiro: CYPE INGENIEROS, S.A.
- Formato: FIEBDC-3/2002
- Âmbito geográfico: Moçambique
- Moeda: MZN
- Custos indirectos: 3.00 %
- IVA: 17.00 %

## R Revestimentos

### RS Pavimentos

#### RSY Reparações

**RSY031** m² Enceramento de pavimento de pedra natural.
Enceramento de pavimento de pedra natural, através da aplicação de duas demãos de cera natural de abelha, segundo as instruções e dosagens recomendadas pelo fabricante, para a protecção da superfície de pedra natural, evitando o aparecimento de salitre e incrustações. Incluindo limpeza prévia do pavimento, com eliminação de partículas soltas, sem incluir a limpeza de manchas de gordura, eflorescências salinas e incrustações.
Inclui: Limpeza. Enceramento do pavimento.
Critério de medição de projecto: Superfície medida segundo documentação gráfica de Projecto.
Critério de medição de obra: Medir-se-á a superfície realmente executada segundo especificações de Projecto.

| Código | Un | Descrição | Rendimento | Preço | Importância |
|---|---|---|---|---|---|
| mt08lim090a | kg | Cera natural de abelha, para encerar pavimentos. (material) | 0.250 | 341.19 | 85.30 |
| mo112 | h | Operário especializado construção. (mão de obra) | 0.152 | 97.25 | 14.78 |
| mo113 | h | Operário não qualificado construção. (mão de obra) | 0.066 | 95.68 | 6.31 |
| % | % | Custos directos complementares | 2 % | 106.39 | 2.13 |
|  |  | Custos directos |  |  | 108.52 |
